# Presupuesto

- Propiedad del archivo: CYPE INGENIEROS, S.A.
- Formato: FIEBDC-3/2004
- Programa: ARQUIMEDES
- Fecha de los precios: 18/01/2021
- Divisa: EUR
- Gastos generales: 13 %
- Beneficio industrial: 6 %
- IVA: 21 %
- Código: PBE_VALLADOLID_V5 (25/02/2019)
Importe: 318733.03

## 01 Demoliciones
Importe: 5139.68

### 01.01 Fachadas
Importe: 979.62

**01.01.001** Ud Desmontaje de farol mural situado en fachada, con medios manuales, acopio del material desmontado y posterior montaje.
3 Ud × 17.51 = 52.53
Desmontaje de farol mural, elementos de fijación y accesorios, situado en fachada, con medios manuales y recuperación del material para su posterior montaje en el mismo emplazamiento, sin deteriorar los elementos constructivos a los que está sujeto. Incluso p/p de acopio y protección del material desmontado en obra hasta su posterior montaje, limpieza, acopio, retirada y carga manual de escombros sobre camión o contenedor. Totalmente montado, instalado, conexionado y probado.
Incluye: Desmontaje de los elementos. Acopio y protección en obra del material que se vaya a volver a montar. Montaje de los elementos. Retirada y acopio de escombros. Limpieza de los restos de obra. Carga de escombros sobre camión o contenedor.
Criterio de medición de proyecto: Número de unidades previstas, según documentación gráfica de Proyecto.
Criterio de medición de obra: Se medirá el número de unidades realmente desmontadas y repuestas según especificaciones de Proyecto.

| Código | Ud | Descripción | Rendimiento | Precio | Importe |
|---|---|---|---|---|---|
| mo007 | h | Oficial 1ª electricista. (mano de obra; 12/04/2017) | 0.136 | 16.07 | 2.19 |
| mo033 | h | Ayudante electricista. (mano de obra; 12/04/2017) | 0.136 | 15.22 | 2.07 |
| mo013 | h | Oficial 1ª construcción. (mano de obra; 12/04/2017) | 0.423 | 15.55 | 6.58 |
| mo037 | h | Peón ordinario construcción. (mano de obra; 07/04/2017) | 0.423 | 14.97 | 6.33 |
| % | % | Medios auxiliares | 2 % | 17.17 | 0.34 |
|  |  | Total |  |  | 17.51 |

**01.01.002** m² Desmontaje de todas aquellas instalaciones situadas en fachada que entorpezcan y/o pudieran deteriorarse durante la ejecución de los trabajos de rehabilitación, tales como redes eléctricas, aparatos de aire acondicionado, bajantes, apliques, etc. (27/04/2017)
146 m² × 5.03 = 734.38
Desmontaje de todas aquellas instalaciones situadas en fachada que entorpezcan y/o pudieran deteriorarse durante la ejecución de los trabajos de rehabilitación, tales como redes eléctricas, aparatos de aire acondicionado, bajantes, apliques, etc. Incluso p/p de acopio del material desmontado y posterior montaje, limpieza, acopio, retirada y carga manual de escombros sobre camión o contenedor.
Incluye: Desmontaje de las instalaciones. Acopio en obra del material desmontado. Montaje de las instalaciones. Retirada y acopio de escombros. Limpieza de los restos de obra. Carga de escombros sobre camión o contenedor.
Criterio de medición de proyecto: Superficie medida según documentación gráfica de Proyecto.
Criterio de medición de obra: Se medirá la superficie realmente desmontada según especificaciones de Proyecto.

| Código | Ud | Descripción | Rendimiento | Precio | Importe |
|---|---|---|---|---|---|
| mt152 | Ud | Repercusión, por m², de desmontaje y posterior montaje de las instalaciones situadas en la fachada. (material) | 5 | 0.985 | 4.93 |
| % | % | Medios auxiliares | 2 % | 4.93 | 0.10 |
|  |  | Total |  |  | 5.03 |

| Medición | Uds. | Largo | Ancho | Parcial |
|---|---|---|---|---|
|  | 2 | 56.000 | 1.000 | 112.000 |
|  | 2 | 17.000 | 1.000 | 34.000 |
| Subtotal acumulado |  |  |  | 146.000 |
| Total |  |  |  | 146 |

**01.01.003** m² Levantado de reja metálica de 1,44 m² situada en hueco de fachada y fijada al paramento mediante recibido con patillas de anclaje, con medios manuales y equipo de oxicorte, y carga manual de escombros sobre camión o contenedor.
35.36 m² × 5.45 = 192.71
Levantado de reja metálica de 1,44 m, elementos de fijación y accesorios, situada en hueco de fachada y fijada al paramento mediante recibido con patillas de anclaje, con medios manuales y equipo de oxicorte, sin deteriorar los elementos constructivos a los que está sujeta. Incluso p/p de limpieza, acopio, retirada y carga manual de escombros sobre camión o contenedor.
Incluye: Desmontaje de los elementos. Fragmentación de los escombros en piezas manejables. Retirada y acopio del material desmontado. Limpieza de los restos de obra. Carga del material desmontado y los restos de obra sobre camión o contenedor.
Criterio de medición de proyecto: Superficie medida según documentación gráfica de Proyecto.
Criterio de medición de obra: Se medirá la superficie realmente desmontada según especificaciones de Proyecto.

| Código | Ud | Descripción | Rendimiento | Precio | Importe |
|---|---|---|---|---|---|
| mq008 | h | Equipo de oxicorte, con acetileno como combustible y oxígeno como comburente. (maquinaria) | 0.052 | 7.035 | 0.37 |
| mo012 | h | Oficial 1ª soldador. (mano de obra; 27/04/2017) | 0.055 | 15.79 | 0.87 |
| mo036 | h | Peón especializado construcción. (mano de obra; 27/04/2017) | 0.055 | 15.3 | 0.84 |
| mo037 | h | Peón ordinario construcción. | 0.218 | 14.97 | 3.26 |
| % | % | Medios auxiliares | 2 % | 5.34 | 0.11 |
|  |  | Total |  |  | 5.45 |

| Medición | Uds. | Largo | Ancho | Parcial |
|---|---|---|---|---|
| V03 | 5 | 3.500 | 1.600 | 28.000 |
| V05 | 1 | 1.600 | 1.600 | 2.560 |
| V06 | 3 | 1.600 | 1.000 | 4.800 |
| Subtotal acumulado |  |  |  | 35.360 |
| Total |  |  |  | 35.36 |

### 01.02 Carpintería, vidrios y protecciones solares
Importe: 3758.03

**01.02.001** m² Levantado de carpintería acristalada de aluminio de cualquier tipo situada en fachada, entre 3 y 6 m² de superficie, con medios manuales, y carga manual de escombros sobre camión o contenedor.
318.355 m² × 4.51 = 1435.78
Levantado de carpintería acristalada de aluminio de cualquier tipo situada en fachada, entre 3 y 6 m² de superficie, con medios manuales, sin deteriorar los elementos constructivos a los que está sujeta. Incluso p/p de desmontaje de marcos, hojas acristaladas y accesorios; limpieza, retirada y carga manual de escombros sobre camión o contenedor.
Incluye: Desmontaje de los elementos. Retirada y acopio del material desmontado. Limpieza de los restos de obra. Carga del material desmontado y restos de obra sobre camión o contenedor.
Criterio de medición de proyecto: Número de unidades previstas, según documentación gráfica de Proyecto.
Criterio de medición de obra: Se medirá el número de unidades realmente desmontadas según especificaciones de Proyecto.

| Código | Ud | Descripción | Rendimiento | Precio | Importe |
|---|---|---|---|---|---|
| mo037 | h | Peón ordinario construcción. | 0.295 | 14.97 | 4.42 |
| % | % | Medios auxiliares | 2 % | 4.42 | 0.09 |
|  |  | Total |  |  | 4.51 |

| Medición | Uds. | Largo | Ancho | Parcial |
|---|---|---|---|---|
| V01 | 2 | 1.600 | 0.530 | 1.696 |
| V03 | 40 | 3.500 | 1.600 | 224.000 |
| V04 | 1 | 3.500 | 0.600 | 2.100 |
| V05 | 1 | 1.600 | 1.600 | 2.560 |
| V06 | 3 | 1.600 | 1.000 | 4.800 |
| V07 | 8 | 3.500 | 0.600 | 16.800 |
| V08 | 1 | 1.850 | 1.850 | 3.423 |
| V09 | 4 | 0.600 | 4.500 | 10.800 |
| V10 | 1 | 15.000 | 0.600 | 9.000 |
| V11 | 1 | 0.600 | 0.900 | 0.540 |
| V12 | 2 | 0.600 | 2.300 | 2.760 |
| V13 | 6 | 3.000 | 1.600 | 28.800 |
| V14 | 1 | 10.500 | 0.600 | 6.300 |
| V15 | 2 | 3.980 | 0.600 | 4.776 |
| Subtotal acumulado |  |  |  | 318.355 |
| Total |  |  |  | 318.355 |

**01.02.002** m² Levantado de celosía situada en hueco de fachada y fijada al paramento mediante recibido con patillas de anclaje, con medios manuales y equipo de oxicorte, con recuperación. Carga manual y acopio.
426.1 m² × 5.45 = 2322.25
Levantado de celosia, elementos de fijación y accesorios, situada en hueco de fachada y fijada al paramento mediante recibido con patillas de anclaje, con medios manuales y equipo de oxicorte, sin deteriorar los elementos constructivos a los que está sujeta, con recuperación. Incluso p/p de limpieza, acopio.
Incluye: Desmontaje de los elementos. Retirada y acopio del material desmontado. Limpieza de los restos de obra. Carga del material desmontado y los restos de obra para acopio.
Criterio de medición de proyecto: Superficie medida según documentación gráfica de Proyecto.
Criterio de medición de obra: Se medirá la superficie realmente desmontada según especificaciones de Proyecto.

| Código | Ud | Descripción | Rendimiento | Precio | Importe |
|---|---|---|---|---|---|
| mq008 | h | Equipo de oxicorte, con acetileno como combustible y oxígeno como comburente. | 0.052 | 7.035 | 0.37 |
| mo012 | h | Oficial 1ª soldador. | 0.055 | 15.79 | 0.87 |
| mo036 | h | Peón especializado construcción. | 0.055 | 15.3 | 0.84 |
| mo037 | h | Peón ordinario construcción. | 0.218 | 14.97 | 3.26 |
| % | % | Medios auxiliares | 2 % | 5.34 | 0.11 |
|  |  | Total |  |  | 5.45 |

| Medición | Uds. | Largo | Ancho | Parcial |
|---|---|---|---|---|
| V02 | 34 | 3.500 | 1.600 | 190.400 |
| V03 | 40 | 3.500 | 1.600 | 224.000 |
| V04 | 1 | 3.500 | 0.600 | 2.100 |
| V07 | 3 | 3.500 | 0.600 | 6.300 |
| V11 | 1 | 0.600 | 0.900 | 0.540 |
| V12 | 2 | 0.600 | 2.300 | 2.760 |
| Subtotal acumulado |  |  |  | 426.100 |
| Total |  |  |  | 426.1 |

### 01.03 Instalaciones
Importe: 402.03

**01.03.001** m Desmontaje de bajante de 125 mm de diámetro máximo, con medios manuales, y carga manual de escombros sobre camión o contenedor.
126 m × 2.48 = 312.48
Desmontaje de bajante de 125 mm de diámetro máximo, con medios manuales. Incluso p/p de desmontaje del material de sujeción, accesorios y piezas especiales, limpieza, acopio, retirada y carga manual de escombros sobre camión o contenedor.
Incluye: Desmontaje manual de los elementos. Obturación de las conducciones conectadas al elemento. Fragmentación de los escombros en piezas manejables. Retirada y acopio del material desmontado. Carga del material desmontado y los restos de obra sobre camión o contenedor.
Criterio de medición de proyecto: Longitud medida en proyección horizontal, según documentación gráfica de Proyecto.
Criterio de medición de obra: Se medirá, en proyección horizontal, la longitud realmente desmontada según especificaciones de Proyecto.

| Código | Ud | Descripción | Rendimiento | Precio | Importe |
|---|---|---|---|---|---|
| mo037 | h | Peón ordinario construcción. | 0.162 | 14.97 | 2.43 |
| % | % | Medios auxiliares | 2 % | 2.43 | 0.05 |
|  |  | Total |  |  | 2.48 |

| Medición | Uds. | Largo | Parcial |
|---|---|---|---|
| Tipo A | 8 | 13.100 | 104.800 |
| Tipo B | 4 | 4.400 | 17.600 |
| Tipo C | 1 | 3.600 | 3.600 |
| Subtotal acumulado |  |  | 126.000 |
| Total |  |  | 126 |

**01.03.002** Ud Desmontaje con recuperación del material de antena individual de radio (FM) y TV vía terrestre (UHF/VHF), con medios manuales.
1 Ud × 44.55 = 44.55
Desmontaje de antena individual de radio (FM) y TV vía terrestre (UHF/VHF), con medios manuales y recuperación del material para su posterior ubicación en otro emplazamiento. Incluso p/p de desmontaje de cableado superficial, accesorios y soportes de fijación, limpieza, acopio, retirada y carga manual del material desmontado y de los restos de obra producidos durante los trabajos, sobre camión o contenedor.
Incluye: Desmontaje manual del elemento. Acopio de los materiales a reutilizar. Retirada y acopio de escombros. Carga manual del material desmontado y los restos de obra sobre camión o contenedor.
Criterio de medición de proyecto: Número de unidades previstas, según documentación gráfica de Proyecto.
Criterio de medición de obra: Se medirá el número de unidades realmente desmontadas según especificaciones de Proyecto.

| Código | Ud | Descripción | Rendimiento | Precio | Importe |
|---|---|---|---|---|---|
| mo006 | h | Oficial 1ª instalador de telecomunicaciones. (mano de obra; 12/04/2017) | 1.396 | 16.07 | 22.43 |
| mo022 | h | Ayudante instalador de telecomunicaciones. (mano de obra; 12/04/2017) | 1.396 | 15.22 | 21.25 |
| % | % | Medios auxiliares | 2 % | 43.68 | 0.87 |
|  |  | Total |  |  | 44.55 |

**01.03.003** Ud Desmontaje con recuperación del material de antena individual de TV vía satélite, con medios manuales.
1 Ud × 45 = 45.00
Desmontaje de antena individual de TV vía satélite, con medios manuales y recuperación del material para su posterior ubicación en otro emplazamiento. Incluso p/p de desmontaje de cableado superficial, accesorios y soportes de fijación, limpieza, acopio, retirada y carga manual del material desmontado y de los restos de obra producidos durante los trabajos, sobre camión o contenedor.
Incluye: Desmontaje manual del elemento. Acopio de los materiales a reutilizar. Retirada y acopio de escombros. Carga manual del material desmontado y los restos de obra sobre camión o contenedor.
Criterio de medición de proyecto: Número de unidades previstas, según documentación gráfica de Proyecto.
Criterio de medición de obra: Se medirá el número de unidades realmente desmontadas según especificaciones de Proyecto.

| Código | Ud | Descripción | Rendimiento | Precio | Importe |
|---|---|---|---|---|---|
| mo006 | h | Oficial 1ª instalador de telecomunicaciones. | 1.41 | 16.07 | 22.66 |
| mo022 | h | Ayudante instalador de telecomunicaciones. | 1.41 | 15.22 | 21.46 |
| % | % | Medios auxiliares | 2 % | 44.12 | 0.88 |
|  |  | Total |  |  | 45 |

## 02 Fachadas y particiones
Importe: 141823.18

### 02.01 Fachadas
Importe: 140529.71

**02.01.001** m² Sistema Meteon "TRESPA" de revestimiento para fachada ventilada, de 8 mm de espesor, con placa laminada compacta de alta presión (HPL), Meteon "TRESPA", acabado UNI COLOURS, despiece en tres colores según planos de proyecto, a elegir por la dirección facultativa, colocada con modulación vertical mediante el sistema TS700 de fijación vista con remaches sobre una subestructura de aluminio. Aislamiento por el exterior en fachada ventilada formado por panel rígido de poliestireno extruido, según UNE-EN 13164, de superficie lisa y mecanizado lateral machihembrado, de 100 mm de espesor, resistencia a compresión >= 300 kPa, fijado mecánicamente.
661.2 m² × 128.5 = 84964.20
Suministro y montaje de sistema Meteon "TRESPA" de revestimiento para fachada ventilada, de 8 mm de espesor, con DIT nº 473, con placa laminada compacta de alta presión (HPL), Meteon "TRESPA", acabado UNI COLOURS, despiece en tres colores según planos de proyecto, a elegir por la dirección facultativa, Euroclase B-s2, d0 de reacción al fuego, a base de resinas termoendurecibles que no contienen urea-formaldehído, reforzada de forma homogénea con fibras de madera certificada FSC o PEFC, con superficie decorativa EBC (Electron Beam Curing), no melamínica y con propiedades antigraffiti durante toda su vida útil, con resistencia a los rayos ultravioleta según UNE-EN 438-2 y Ensayo Florida no inferior a 4-5 al contrastar con la escala de grises de UNE-EN 20105-A-02, colocada con modulación vertical mediante el sistema TS700 de fijación vista con remaches sobre una subestructura de aluminio. Incluso colocación de aislamiento por el exterior de fachada ventilada formado por panel rígido de poliestireno extruido, según UNE-EN 13164, de superficie lisa y mecanizado lateral machihembrado, de 100 mm de espesor, resistencia a compresión >= 300 kPa, resistencia térmica 2,8 m²K/W, conductividad térmica 0,036 W/(mK), fijado mecánicamente. Incluso p/p de perfiles verticales T 110/52 y L 50/42 de aluminio, escuadras de aluminio, remaches de aluminio o acero termolacado y corte de las placas, formación de dinteles, vierteaguas, jambas y mochetas, juntas, perfil inferior de arranque realizado en chapa lacada perforada y perfil superior de remate y transición realizado en chapa lacada, ambas de espesor mínimo de 1 mm, ejecución de encuentros y piezas especiales.
Incluye: Preparación de los elementos de sujeción incorporados previamente a la obra. Replanteo de los ejes verticales y horizontales de las juntas. Fijación de los anclajes al paramento soporte. Corte y preparación del aislamiento. Colocación del aislamiento. Realización de todos los trabajos necesarios para la resolución de los huecos. Alineación, aplomado y nivelación del revestimiento de resina termoendurecible. Fijación definitiva de las piezas a la subestructura soporte. Limpieza final del paramento.
Criterio de medición de proyecto: Superficie medida según documentación gráfica de Proyecto, sin duplicar esquinas ni encuentros, deduciendo todos los huecos.
Criterio de medición de obra: Se medirá la superficie realmente ejecutada según especificaciones de Proyecto, sin duplicar esquinas ni encuentros, deduciendo todos los huecos.

| Código | Ud | Descripción | Rendimiento | Precio | Importe |
|---|---|---|---|---|---|
| mt026 | m² | Placa laminada compacta de alta presión (HPL), Meteon "TRESPA", acabado UNI COLOURS, despiece en tres colores según planos de proyecto, Euroclase B-s2, d0 de reacción al fuego, a base de resinas termoendurecibles. P/p de estructura, encuentros y piezas de remate. (material) | 1.05 | 93.855 | 98.55 |
| mt040 | m² | Panel rígido de poliestireno extruido, según UNE-EN 13164, de superficie lisa y mecanizado lateral machihembrado, de 100 mm de espesor, resistencia a compresión >= 300 kPa, resistencia térmica 2,8 m²K/W, conductividad térmica 0,036 W/(mK), Euroclase E de reacción al fuego, con código de designación XPS-EN 13164-T1-CS(10/Y)300-DLT(2)5-DS(TH)-WL(T)0,7. (material) | 1.05 | 10.433 | 10.95 |
| mt035 | Ud | Fijación mecánica para paneles aislantes de poliestireno extruido, colocados directamente sobre la superficie soporte. (material) | 6 | 0.203 | 1.22 |
| mo020 | h | Oficial 1ª montador de aislamientos. (mano de obra; 12/04/2017) | 0.224 | 16.07 | 3.60 |
| mo032 | h | Ayudante montador de aislamientos. (mano de obra; 12/04/2017) | 0.224 | 15.24 | 3.41 |
| mo019 | h | Oficial 1ª montador de sistemas de fachadas prefabricadas. (mano de obra; 25/04/2017) | 0.224 | 16.07 | 3.60 |
| mo031 | h | Ayudante montador de sistemas de fachadas prefabricadas. (mano de obra; 25/04/2017) | 0.225 | 15.24 | 3.43 |
| % | % | Medios auxiliares | 3 % | 124.76 | 3.74 |
|  |  | Total |  |  | 128.5 |

| Medición | Uds. | Largo | Parcial |
|---|---|---|---|
|  | 1 | 732.070 | 732.070 |
|  | 1 | 32.250 | 32.250 |
|  | -1 | 103.120 | -103.120 |
| Subtotal acumulado |  |  | 661.200 |
| Total |  |  | 661.2 |

**02.01.002** m² Rehabilitación energética de fachada, mediante aislamiento térmico por el exterior, con el sistema Traditerm "GRUPO PUMA", con DITE - 07/0054, compuesto por: panel rígido de poliestireno expandido, de superficie lisa y mecanizado lateral recto, Traditerm Panel EPS "GRUPO PUMA", de 120 mm de espesor, fijado al soporte mediante mortero hidráulico, Traditerm "GRUPO PUMA", color gris y fijaciones mecánicas con taco de expansión de polipropileno con clavo metálico "GRUPO PUMA"; capa de regularización de mortero hidráulico, Traditerm "GRUPO PUMA", color gris, armado con malla de fibra de vidrio, de 5x4 mm de luz, antiálcalis, de 160 g/m² y 0,6 mm de espesor; revestimiento formado por mortero acrílico Morcemcril "GRUPO PUMA", de 2 mm de espesor, color Perla 302, acabado fino, sobre imprimación, Fondo Morcemcril "GRUPO PUMA".
1092.72 m² × 50.24 = 54898.25
Rehabilitación energética de fachada, mediante aislamiento térmico por el exterior, con el sistema Traditerm "GRUPO PUMA", con DITE - 07/0054, compuesto por: panel rígido de poliestireno expandido, de superficie lisa y mecanizado lateral recto, Traditerm Panel EPS "GRUPO PUMA", de 150 mm de espesor, fijado al soporte mediante mortero hidráulico, Traditerm "GRUPO PUMA", color gris y fijaciones mecánicas con taco de expansión de polipropileno con clavo metálico "GRUPO PUMA"; capa de regularización de mortero hidráulico, Traditerm "GRUPO PUMA", color gris, armado con malla de fibra de vidrio, de 5x4 mm de luz, antiálcalis, de 160 g/m² y 0,6 mm de espesor; revestimiento formado por mortero acrílico Morcemcril "GRUPO PUMA", de 2 mm de espesor, color Perla 302, acabado fino, sobre imprimación, Fondo Morcemcril "GRUPO PUMA". Incluso p/p de colocación de perfiles de arranque de aluminio, de 150 mm de anchura, colocación de perfiles de esquina de PVC con malla, formación de juntas, rincones, maestras, aristas, mochetas, jambas y dinteles y remates en los encuentros con paramentos, revestimientos u otros elementos recibidos en su superficie.
Incluye: Colocación de la malla de arranque. Colocación del perfil de arranque. Corte y preparación del aislamiento. Colocación del aislamiento sobre el paramento. Lijado de toda la superficie. Resolución de los puntos singulares. Aplicación del mortero base y colocación de la malla de fibra de vidrio en la capa de regularización. Aplicación de la imprimación. Aplicación de la capa de acabado con mortero acrílico.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt074 | kg | Mortero hidráulico, Traditerm "GRUPO PUMA", color gris, para la fijación y el revestimiento de paneles aislantes en paramentos verticales, tipo GP, según UNE-EN 998-1. (material) | 4 | 0.827 | 3.31 |
| mt077 | m | Perfil de arranque de aluminio, de 150 mm de anchura, para nivelación y soporte de los paneles aislantes de los sistemas de aislamiento térmico por el exterior sobre la línea de zócalo. (material) | 0.17 | 18.846 | 3.20 |
| mt076 | m | Perfil de esquina de PVC con malla, para remate lateral. (material) | 0.3 | 2.136 | 0.64 |
| mt038 | m² | Panel rígido de poliestireno expandido, de superficie lisa y mecanizado lateral recto, Traditerm Panel EPS "GRUPO PUMA", de 150 mm de espesor, color blanco, resistencia térmica 3,33 m²K/W, conductividad térmica 0,038 W/(mK), densidad 20 kg/m³ (material) | 1.05 | 8.096 | 8.50 |
| mt036 | Ud | Taco de expansión de polipropileno con clavo metálico "GRUPO PUMA", de 180 mm de longitud, para fijación de placas aislantes. (material) | 8 | 0.359 | 2.87 |
| mt074 | kg | Mortero hidráulico, Traditerm "GRUPO PUMA", color gris, para la fijación y el revestimiento de paneles aislantes en paramentos verticales, tipo GP, según UNE-EN 998-1. | 3.5 | 0.827 | 2.89 |
| mt075 | m² | Malla de fibra de vidrio, de 5x4 mm de luz, antiálcalis, de 160 g/m² y 0,6 mm de espesor, para armar morteros. (material) | 1.1 | 1.103 | 1.21 |
| mt079 | kg | Fondo Morcemcril "GRUPO PUMA", compuesto por resinas acrílicas, pigmentos minerales y aditivos orgánicos e inorgánicos. (material) | 0.2 | 2.722 | 0.54 |
| mt078 | kg | Mortero acrílico Morcemcril "GRUPO PUMA", de 2 mm de espesor, color Perla 302, acabado fino, para revestimiento de paramentos exteriores, compuesto por resinas acrílicas, pigmentos minerales y aditivos orgánicos e inorgánicos. (material) | 2.2 | 3.541 | 7.79 |
| mo020 | h | Oficial 1ª montador de aislamientos. | 0.084 | 16.07 | 1.35 |
| mo032 | h | Ayudante montador de aislamientos. | 0.084 | 15.24 | 1.28 |
| mo016 | h | Oficial 1ª revocador. (mano de obra; 12/04/2017) | 0.509 | 15.55 | 7.91 |
| mo027 | h | Ayudante revocador. (mano de obra; 12/04/2017) | 0.509 | 15.24 | 7.76 |
| % | % | Medios auxiliares | 2 % | 49.25 | 0.99 |
|  |  | Total |  |  | 50.24 |

| Medición | Uds. | Largo | Parcial |
|---|---|---|---|
|  | 1 | 989.600 | 989.600 |
|  | 1 | 103.120 | 103.120 |
| Subtotal acumulado |  |  | 1092.720 |
| Total |  |  | 1092.72 |

**02.01.003** m Remate para borde perimetral de cubierta, mediante chapa plegada de acero, con acabado prelacado, de 0,6 mm de espesor, 30 cm de desarrollo y 3 pliegues.
29.8 m × 13.5 = 402.30
Suministro y colocación de remate para borde perimetral de cubierta, mediante chapa plegada de acero, con acabado prelacado, de 0,6 mm de espesor, 30 cm de desarrollo y 3 pliegues, colocado con fijaciones mecánicas.
Incluye: Replanteo y colocación del remate. Fijación mecánica.
Criterio de medición de proyecto: Longitud medida según documentación gráfica de Proyecto, incrementada en 5 cm a cada lado.
Criterio de medición de obra: Se medirá la longitud realmente ejecutada según especificaciones de Proyecto, incluyendo las entregas en los apoyos.

| Código | Ud | Descripción | Rendimiento | Precio | Importe |
|---|---|---|---|---|---|
| mt032 | m | Chapa plegada de acero, con acabado prelacado, de 0,6 mm de espesor, 30 cm de desarrollo y 3 pliegues, para remate de borde perimetral. (material) | 1.07 | 3.724 | 3.98 |
| mt033 | Ud | Tornillo autorroscante de 6,5x130 mm de acero galvanizado, con arandela. (material) | 6 | 0.306 | 1.84 |
| mt051 | l | Masilla para sellados, de aplicación con pistola, de base neutra monocomponente. (material) | 0.025 | 13.517 | 0.34 |
| mo018 | h | Oficial 1ª montador de cerramientos industriales. (mano de obra; 27/02/2019) | 0.298 | 16.07 | 4.79 |
| mo030 | h | Ayudante montador de cerramientos industriales. (mano de obra; 27/02/2019) | 0.15 | 15.24 | 2.29 |
| % | % | Medios auxiliares | 2 % | 13.24 | 0.26 |
|  |  | Total |  |  | 13.5 |

| Medición | Uds. | Largo | Parcial |
|---|---|---|---|
| Encuentros con cubierta | 4 | 5.600 | 22.400 |
|  | 2 | 1.250 | 2.500 |
|  | 1 | 4.900 | 4.900 |
| Subtotal acumulado |  |  | 29.800 |
| Total |  |  | 29.8 |

**02.01.004** Ud Apoyo elastomérico laminar rectangular, compuesto por láminas de neopreno, armado, con al menos dos placas de acero intercaladas y una placa de acero tanto en la cara inferior como en la superior, que permite su fijación, de 200x200 mm de sección y 30 mm de espesor, tipo C2, para apoyos estructurales elásticos, colocado sobre base de nivelación (no incluida en este precio).
9 Ud × 29.44 = 264.96
Suministro y colocación de apoyo elastomérico, sobre base de nivelación (no incluida en este precio), compuesto por láminas de neopreno, armado, con al menos dos placas de acero intercaladas y una placa de acero tanto en la cara inferior como en la superior, que permite su fijación, de 200x200 mm de sección y 30 mm de espesor, tipo C2, según UNE-EN 1337-3, para apoyos estructurales elásticos. Incluso p/p de replanteo de ejes.
Incluye: Replanteo de ejes. Colocación de los apoyos.
Criterio de medición de proyecto: Número de unidades previstas, según documentación gráfica de Proyecto.
Criterio de medición de obra: Se medirá el número de unidades realmente colocadas según especificaciones de Proyecto.

| Código | Ud | Descripción | Rendimiento | Precio | Importe |
|---|---|---|---|---|---|
| mt013 | m³ | Apoyo elastomérico de láminas de neopreno, armado, compuesto por láminas de neopreno con al menos dos placas de acero intercaladas, y una placa de acero tanto en la cara inferior como en la superior, que permite su fijación mediante cuatro pernos de anclaje, tipo C2, según UNE-EN 1337-3. (material) | 0.001 | 23968.687 | 23.97 |
| mo017 | h | Oficial 1ª montador de estructura metálica. (mano de obra; 27/04/2017) | 0.151 | 16.33 | 2.47 |
| mo029 | h | Ayudante montador de estructura metálica. (mano de obra; 27/04/2017) | 0.151 | 16 | 2.42 |
| % | % | Medios auxiliares | 2 % | 28.86 | 0.58 |
|  |  | Total |  |  | 29.44 |

| Medición | Uds. | Parcial |
|---|---|---|
| Luminarias | 3 | 3.000 |
| Otros | 6 | 6.000 |
| Subtotal acumulado |  | 9.000 |
| Total |  | 9 |

### 02.02 Defensas
Importe: 1293.47

**02.02.001** m² Reja metálica compuesta por bastidor de pletina de perfil macizo de acero laminado en caliente de 20x6 mm, barrotes horizontales de redondo de perfil macizo de acero laminado en caliente de diámetro 10 mm y barrotes verticales de redondo de perfil macizo de acero laminado en caliente de diámetro 10 mm, montaje mediante anclaje químico con varillas roscadas.
35.36 m² × 36.58 = 1293.47
Reja metálica compuesta por bastidor de pletina de perfil macizo de acero laminado en caliente de 20x6 mm, barrotes horizontales de redondo de perfil macizo de acero laminado en caliente de diámetro 10 mm y barrotes verticales de redondo de perfil macizo de acero laminado en caliente de diámetro 10 mm. Todos los elementos metálicos habrán sido sometidos en taller a un tratamiento anticorrosión según UNE-EN ISO 1461 e imprimación SHOP-PRIMER a base de resina polivinil-butiral con un espesor medio de recubrimiento de 20 micras. Incluso p/p de patas de agarre. Elaboración en taller y fijación mediante anclaje químico en obra de fábrica con varillas roscadas y pasta química y ajuste final en obra.
Incluye: Marcado de los puntos de fijación del bastidor. Presentación de la reja. Aplomado y nivelación. Resolución de las uniones del bastidor a los paramentos. Montaje de elementos complementarios.
Criterio de medición de proyecto: Superficie del hueco a cerrar, medida según documentación gráfica de Proyecto.
Criterio de medición de obra: Se medirá, con las dimensiones del hueco, la superficie realmente ejecutada según especificaciones de Proyecto.

| Código | Ud | Descripción | Rendimiento | Precio | Importe |
|---|---|---|---|---|---|
| mt062 | m | Pletina de perfil macizo de acero laminado en caliente de 20x6 mm, montado en taller. (material) | 1.82 | 2.463 | 4.48 |
| mt063 | m | Redondo de perfil macizo de acero laminado en caliente de diámetro 10 mm, montado en taller. (material) | 1.887 | 1.724 | 3.25 |
| mt063 | m | Redondo de perfil macizo de acero laminado en caliente de diámetro 10 mm, montado en taller. | 10 | 1.724 | 17.24 |
| mt064 | Ud | Anclaje químico compuesto por resina y varilla roscada de acero galvanizado calidad 5.8, según UNE-EN ISO 898-1, con tuerca y arandela. (material) | 4 | 1.231 | 4.92 |
| mt069 | kg | Imprimación SHOP-PRIMER a base de resinas pigmentadas con óxido de hierro rojo, cromato de zinc y fosfato de zinc. (material) | 0.16 | 8.581 | 1.37 |
| mo011 | h | Oficial 1ª cerrajero. (mano de obra; 25/04/2017) | 0.148 | 15.79 | 2.34 |
| mo024 | h | Ayudante cerrajero. (mano de obra; 25/04/2017) | 0.148 | 15.3 | 2.26 |
| % | % | Medios auxiliares | 2 % | 35.86 | 0.72 |
|  |  | Total |  |  | 36.58 |

| Medición | Uds. | Largo | Ancho | Parcial |
|---|---|---|---|---|
| V03 | 5 | 3.500 | 1.600 | 28.000 |
| V05 | 1 | 1.600 | 1.600 | 2.560 |
| V06 | 3 | 1.600 | 1.000 | 4.800 |
| Subtotal acumulado |  |  |  | 35.360 |
| Total |  |  |  | 35.36 |

## 03 Carpintería, vidrios y protecciones solares
Importe: 119236.42

### 03.01 Carpintería
Importe: 62780.34

**03.01.001** m² Carpintería de aluminio, anodizado RAL 9006, para conformado de ventana abisagrada oscilobatiente de apertura hacia el interior "EXLABESA", sistema RS-65 CE, despiece según memoria de carpintería, con perfilería provista de rotura de puente térmico, y con premarco.
318.355 m² × 180.97 = 57612.70
Suministro y montaje de carpintería de aluminio, anodizado RAL 9006, para conformado de ventana abisagrada oscilobatiente de apertura hacia el interior "EXLABESA", sistema RS-65 CE, despiece según memoria de carpintería, con perfilería provista de rotura de puente térmico, y con premarco. Compuesta por perfiles extrusionados formando marcos y hojas. Accesorios, herrajes de colgar y apertura homologados, juntas de acristalamiento de EPDM de alta calidad, tornillería de acero inoxidable, elementos de estanqueidad, accesorios y utillajes de mecanizado homologados. Incluso p/p de elementos de fijación y perfiles de remate en color de la carpintería, sellado perimetral de juntas por medio de un cordón de silicona neutra y ajuste final en obra. Elaborada en taller, con clasificación a la permeabilidad al aire clase 4, según UNE-EN 12207, clasificación a la estanqueidad al agua clase E750, según UNE-EN 14351 y clasificación a la resistencia a la carga del viento clase C5, según UNE-EN 14351. Totalmente montada y probada por la empresa instaladora mediante las correspondientes pruebas de servicio (incluidas en este precio).
Incluye: Colocación de la carpintería. Ajuste final de la hoja. Sellado de juntas perimetrales. Realización de pruebas de servicio.
Criterio de medición de proyecto: Superficie medida según documentación gráfica de Proyecto.
Criterio de medición de obra: Se medirá la superficie realmente ejecutada según especificaciones de Proyecto.

| Código | Ud | Descripción | Rendimiento | Precio | Importe |
|---|---|---|---|---|---|
| mt059 | m | Premarco de perfil de aluminio en bruto de 49,8x49,8 mm de sección "EXLABESA". (material) | 1.82 | 10.244 | 18.64 |
| mt054 | m | Perfil de aluminio RAL 9006, para conformado de marco de ventana, sistema RS-65 CE, "EXLABESA", incluso junta central de estanqueidad, con el sello EWAA-EURAS, que garantiza el espesor y la calidad del proceso de anodizado. (material) | 2.67 | 25.535 | 68.18 |
| mt056 | m | Perfil de aluminio RAL 9006, para conformado de hoja de ventana, sistema RS-65 CE, "EXLABESA", incluso junta de estanqueidad y junta exterior del acristalamiento, con el sello EWAA-EURAS, que garantiza el espesor y la calidad del proceso de anodizado. (material) | 1.76 | 19.703 | 34.68 |
| mt058 | m | Perfil de aluminio RAL 9006, para conformado de junquillo, sistema RS-65 CE, "EXLABESA", incluso junta interior del acristalamiento y parte proporcional de grapas, con el sello EWAA-EURAS, que garantiza el espesor y la calidad del proceso de anodizado. (material) | 3.53 | 4.556 | 16.08 |
| mt034 | Ud | Cartucho de masilla de silicona neutra. (material) | 0.1 | 27.191 | 2.72 |
| mt060 | Ud | Kit compuesto por escuadras, tapas de condensación y salida de agua, y herrajes de ventana oscilo-batiente de una hoja. (material) | 0.5 | 39.905 | 19.95 |
| mo011 | h | Oficial 1ª cerrajero. | 0.552 | 15.79 | 8.72 |
| mo024 | h | Ayudante cerrajero. | 0.552 | 15.3 | 8.45 |
| % | % | Medios auxiliares | 2 % | 177.42 | 3.55 |
|  |  | Total |  |  | 180.97 |

| Medición | Uds. | Largo | Ancho | Parcial |
|---|---|---|---|---|
| V01 | 2 | 1.600 | 0.530 | 1.696 |
| V03 | 40 | 3.500 | 1.600 | 224.000 |
| V04 | 1 | 3.500 | 0.600 | 2.100 |
| V05 | 1 | 1.600 | 1.600 | 2.560 |
| V06 | 3 | 1.600 | 1.000 | 4.800 |
| V07 | 8 | 3.500 | 0.600 | 16.800 |
| V08 | 1 | 1.850 | 1.850 | 3.423 |
| V09 | 4 | 0.600 | 4.500 | 10.800 |
| V10 | 1 | 15.000 | 0.600 | 9.000 |
| V11 | 1 | 0.600 | 0.900 | 0.540 |
| V12 | 2 | 0.600 | 2.300 | 2.760 |
| V13 | 6 | 3.000 | 1.600 | 28.800 |
| V14 | 1 | 10.500 | 0.600 | 6.300 |
| V15 | 2 | 3.980 | 0.600 | 4.776 |
| Subtotal acumulado |  |  |  | 318.355 |
| Total |  |  |  | 318.355 |

**03.01.002** m² Carpintería de aluminio, anodizado RAL 9006, para conformado de puerta abisagrada de apertura hacia el exterior "EXLABESA", sistema RS-65 CE, despiece según memoria de carpintería, con perfilería provista de rotura de puente térmico, y con premarco.
28.645 m² × 162.65 = 4659.11
Suministro y montaje de carpintería de aluminio, anodizado RAL 9006, para conformado de puerta abisagrada de apertura hacia el exterior "EXLABESA", sistema RS-65 CE, despiece según memoria de carpintería, con perfilería provista de rotura de puente térmico, y con premarco. Compuesta por perfiles extrusionados formando marcos y hojas. Accesorios, herrajes de colgar y apertura homologados, juntas de acristalamiento de EPDM de alta calidad, tornillería de acero inoxidable, elementos de estanqueidad, accesorios y utillajes de mecanizado homologados. Incluso p/p de elementos de fijación y perfiles de remate en color de la carpintería, sellado perimetral de juntas por medio de un cordón de silicona neutra y ajuste final en obra. Elaborada en taller, con clasificación a la permeabilidad al aire clase 4, según UNE-EN 12207, clasificación a la estanqueidad al agua clase E750, según UNE-EN 14351 y clasificación a la resistencia a la carga del viento clase C5, según UNE-EN 14351. Totalmente montada y probada por la empresa instaladora mediante las correspondientes pruebas de servicio (incluidas en este precio).
Incluye: Colocación de la carpintería. Ajuste final de la hoja. Sellado de juntas perimetrales. Realización de pruebas de servicio.
Criterio de medición de proyecto: Superficie medida según documentación gráfica de Proyecto.
Criterio de medición de obra: Se medirá la superficie realmente ejecutada según especificaciones de Proyecto.

| Código | Ud | Descripción | Rendimiento | Precio | Importe |
|---|---|---|---|---|---|
| mt059 | m | Premarco de perfil de aluminio en bruto de 49,8x49,8 mm de sección "EXLABESA". | 1.32 | 10.244 | 13.52 |
| mt055 | m | Perfil de aluminio RAL 9006, para conformado de marco de puerta, sistema RS-65 CE, "EXLABESA", incluso junta central de estanqueidad, con el sello EWAA-EURAS, que garantiza el espesor y la calidad del proceso de anodizado. (material) | 2.17 | 25.528 | 55.40 |
| mt057 | m | Perfil de aluminio RAL 9006, para conformado de hoja de puerta, sistema RS-65 CE, "EXLABESA", incluso junta de estanqueidad y junta exterior del acristalamiento, con el sello EWAA-EURAS, que garantiza el espesor y la calidad del proceso de anodizado. (material) | 1.76 | 19.695 | 34.66 |
| mt058 | m | Perfil de aluminio RAL 9006, para conformado de junquillo, sistema RS-65 CE, "EXLABESA", incluso junta interior del acristalamiento y parte proporcional de grapas, con el sello EWAA-EURAS, que garantiza el espesor y la calidad del proceso de anodizado. | 3.53 | 4.556 | 16.08 |
| mt034 | Ud | Cartucho de masilla de silicona neutra. | 0.1 | 27.191 | 2.72 |
| mt060 | Ud | Kit compuesto por escuadras, tapas de condensación y salida de agua, y herrajes de ventana oscilo-batiente de una hoja. | 0.5 | 39.905 | 19.95 |
| mo011 | h | Oficial 1ª cerrajero. | 0.551 | 15.79 | 8.70 |
| mo024 | h | Ayudante cerrajero. | 0.551 | 15.3 | 8.43 |
| % | % | Medios auxiliares | 2 % | 159.46 | 3.19 |
|  |  | Total |  |  | 162.65 |

| Medición | Uds. | Largo | Ancho | Parcial |
|---|---|---|---|---|
| P02 | 1 | 1.830 | 3.500 | 6.405 |
| P03 | 1 | 1.100 | 2.400 | 2.640 |
| P04 | 2 | 4.000 | 2.450 | 19.600 |
| Subtotal acumulado |  |  |  | 28.645 |
| Total |  |  |  | 28.645 |

**03.01.003** m² Puerta P01
4.109 m² × 123.76 = 508.53
Conjunto formado por puerta de 2 hojas abatibles y rejilla de ventilación, ejecutada con perfiles de tubo de acero laminado en frío, de45x40x 2 mm., junquillos, perfil vierteaguas, herrajes de colgar y seguridad con llave de la compañia, anclajes mecanicos Hilti .,chapa lisa a dos caras, i/corte, preparación y soldadura de perfiles en taller, ajuste y montaje en obra, incluiso recibido de albañilería. Según detalle plano de memoria. Según Diseño de Proyecto e indicaciones de la D. F
Incluye: Colocación de la carpintería. Ajuste final de la hoja. Sellado de juntas perimetrales. Realización de pruebas de servicio.
Criterio de medición de proyecto: Superficie medida según documentación gráfica de Proyecto.
Criterio de medición de obra: Se medirá la superficie realmente ejecutada según especificaciones de Proyecto.

| Código | Ud | Descripción | Rendimiento | Precio | Importe |
|---|---|---|---|---|---|
| mo001 | h | Oficial 1ª cerrajero (mano de obra; 31/01/2018) | 0.763 | 17.82 | 13.60 |
| mo002 | h | Ayudante cerrajero (mano de obra; 31/01/2018) | 0.765 | 16.49 | 12.61 |
| mo005 | h | Oficial 1ª pintura (mano de obra; 31/01/2018) | 0.765 | 18.94 | 14.49 |
| mt002 | m² | Paño puerta acero laminado (material) | 1 | 70.93 | 70.93 |
| mt008 | l | Imprimación epoxidica 2 componentes (material) | 0.2 | 19.876 | 3.98 |
| mt007 | l | Esmalte poliuretano metalizado color acrí+cat. (material) | 0.2 | 28.593 | 5.72 |
| %PM0000000200 | % | Medios auxiliares (14/11/2017) | 2 % | 121.33 | 2.43 |
|  |  | Total |  |  | 123.76 |

| Medición | Uds. | Largo | Ancho | Parcial |
|---|---|---|---|---|
| P01 | 1 | 1.650 | 2.490 | 4.109 |
| Total |  |  |  | 4.109 |

### 03.02 Vidrios
Importe: 21076.25

**03.02.001** m² Doble acristalamiento de baja emisividad térmica, 4/16/6, fijado sobre carpintería con calzos y sellado continuo.
303.055 m² × 54.22 = 16431.64
Suministro y colocación de doble acristalamiento de baja emisividad térmica, conjunto formado por vidrio exterior de baja emisividad térmica de 4 mm, cámara de gas deshidratada con perfil separador de aluminio y doble sellado perimetral, de 16 mm, rellena de gas argón y vidrio interior de 6 mm de espesor, fijado sobre carpintería con acuñado mediante calzos de apoyo perimetrales y laterales, sellado en frío con silicona sintética incolora, compatible con el material soporte. Incluso cortes del vidrio, colocación de junquillos y señalización de las hojas.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt048 | m² | Doble acristalamiento de baja emisividad térmica, conjunto formado por vidrio exterior de baja emisividad térmica de 4 mm, cámara de gas deshidratada con perfil separador de aluminio y doble sellado perimetral, de 16 mm, rellena de gas argón y vidrio interior de 6 mm de espesor. (material) | 1.006 | 42.5 | 42.76 |
| mt052 | Ud | Cartucho de silicona sintética incolora de 310 ml (rendimiento aproximado de 12 m por cartucho). (material) | 0.58 | 1.929 | 1.12 |
| mt053 | Ud | Material auxiliar para la colocación de vidrios. (material) | 1 | 0.653 | 0.65 |
| mo021 | h | Oficial 1ª cristalero. (mano de obra; 26/04/2017) | 0.26 | 16.79 | 4.37 |
| mo035 | h | Ayudante cristalero. (mano de obra; 26/04/2017) | 0.259 | 16.46 | 4.26 |
| % | % | Medios auxiliares | 2 % | 53.16 | 1.06 |
|  |  | Total |  |  | 54.22 |

| Medición | Uds. | Largo | Ancho | Parcial |
|---|---|---|---|---|
| V01 | 2 | 1.600 | 0.530 | 1.696 |
| V03 | 40 | 3.500 | 1.600 | 224.000 |
| V05 | 1 | 1.600 | 1.600 | 2.560 |
| V06 | 3 | 1.600 | 1.000 | 4.800 |
| V08 | 1 | 1.850 | 1.850 | 3.423 |
| V13 | 6 | 3.000 | 1.600 | 28.800 |
| Subtotal |  |  |  | 265.279 |
| V04 | 1 | 3.500 | 0.600 | 2.100 |
| V07 | 8 | 3.500 | 0.600 | 16.800 |
| V09 | 4 | 0.600 | 4.500 | 10.800 |
| V11 | 1 | 0.600 | 0.900 | 0.540 |
| V12 | 2 | 0.600 | 2.300 | 2.760 |
| V15 | 2 | 3.980 | 0.600 | 4.776 |
| Subtotal |  |  |  | 37.776 |
| Subtotal acumulado |  |  |  | 303.055 |
| Total |  |  |  | 303.055 |

**03.02.002** m² Doble acristalamiento de baja emisividad térmica y seguridad (laminar), 4+4/14/4+4, fijado sobre carpintería con calzos y sellado continuo.
28.645 m² × 104.95 = 3006.29
Suministro y colocación de doble acristalamiento de baja emisividad térmica y seguridad (laminar), conjunto formado por vidrio exterior laminar de baja emisividad térmica 4+4 mm compuesto por dos lunas de vidrio de 4 mm, unidas mediante una lámina incolora de butiral de polivinilo cámara de gas deshidratada con perfil separador de aluminio y doble sellado perimetral, de 14 mm, rellena de gas argón y vidrio interior laminar 4+4 mm compuesto por dos lunas de vidrio de 4 mm, unidas mediante una lámina incolora de butiral de polivinilo, fijado sobre carpintería con acuñado mediante calzos de apoyo perimetrales y laterales, sellado en frío con silicona sintética incolora, compatible con el material soporte. Incluso cortes del vidrio, colocación de junquillos y señalización de las hojas.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt050 | m² | Doble acristalamiento de baja emisividad térmica y seguridad (laminar), conjunto formado por vidrio exterior laminar de baja emisividad térmica 4+4 mm compuesto por dos lunas de vidrio de 4 mm, unidas mediante una lámina incolora de butiral de polivinilo cámara de gas deshidratada con perfil separador de aluminio y doble sellado perimetral, de 14 mm, rellena de gas argón y vidrio interior laminar 4+4 mm compuesto por dos lunas de vidrio de 4 mm, unidas mediante una lámina incolora de butiral de polivinilo. (material) | 1.006 | 91.52 | 92.07 |
| mt052 | Ud | Cartucho de silicona sintética incolora de 310 ml (rendimiento aproximado de 12 m por cartucho). | 0.58 | 1.929 | 1.12 |
| mt053 | Ud | Material auxiliar para la colocación de vidrios. | 1 | 0.653 | 0.65 |
| mo021 | h | Oficial 1ª cristalero. | 0.272 | 16.79 | 4.57 |
| mo035 | h | Ayudante cristalero. | 0.272 | 16.46 | 4.48 |
| % | % | Medios auxiliares | 2 % | 102.89 | 2.06 |
|  |  | Total |  |  | 104.95 |

| Medición | Uds. | Largo | Ancho | Parcial |
|---|---|---|---|---|
| P02 | 1 | 1.830 | 3.500 | 6.405 |
| P03 | 1 | 1.100 | 2.400 | 2.640 |
| P04 | 2 | 4.000 | 2.450 | 19.600 |
| Subtotal acumulado |  |  |  | 28.645 |
| Total |  |  |  | 28.645 |

**03.02.003** m² Doble acristalamiento de baja emisividad térmica y seguridad (laminar), translúcido, 4+4/14/4+4, fijado sobre carpintería con calzos y sellado continuo.
15.3 m² × 107.08 = 1638.32
Suministro y colocación de doble acristalamiento de baja emisividad térmica y seguridad (laminar), conjunto formado por vidrio exterior laminar de baja emisividad térmica 4+4 mm compuesto por dos lunas de vidrio de 4 mm, unidas mediante una lámina incolora de butiral de polivinilo cámara de gas deshidratada con perfil separador de aluminio y doble sellado perimetral, de 14 mm, rellena de gas argón y vidrio interior laminar 4+4 mm compuesto por dos lunas de vidrio de 4 mm, unidas mediante una lámina translúcida de butiral de polivinilo, fijado sobre carpintería con acuñado mediante calzos de apoyo perimetrales y laterales, sellado en frío con silicona sintética incolora, compatible con el material soporte. Incluso cortes del vidrio, colocación de junquillos y señalización de las hojas.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt049 | m² | Doble acristalamiento de baja emisividad térmica y seguridad (laminar), conjunto formado por vidrio exterior laminar de baja emisividad térmica 4+4 mm compuesto por dos lunas de vidrio de 4 mm, unidas mediante una lámina incolora de butiral de polivinilo cámara de gas deshidratada con perfil separador de aluminio y doble sellado perimetral, de 14 mm, rellena de gas argón y vidrio interior laminar 4+4 mm compuesto por dos lunas de vidrio de 4 mm, unidas mediante una lámina translúcida de butiral de polivinilo. (material) | 1.006 | 93.6 | 94.16 |
| mt052 | Ud | Cartucho de silicona sintética incolora de 310 ml (rendimiento aproximado de 12 m por cartucho). | 0.58 | 1.929 | 1.12 |
| mt053 | Ud | Material auxiliar para la colocación de vidrios. | 1 | 0.653 | 0.65 |
| mo021 | h | Oficial 1ª cristalero. | 0.272 | 16.79 | 4.57 |
| mo035 | h | Ayudante cristalero. | 0.272 | 16.46 | 4.48 |
| % | % | Medios auxiliares | 2 % | 104.98 | 2.10 |
|  |  | Total |  |  | 107.08 |

| Medición | Uds. | Largo | Ancho | Parcial |
|---|---|---|---|---|
| V10 | 1 | 15.000 | 0.600 | 9.000 |
| V14 | 1 | 10.500 | 0.600 | 6.300 |
| Subtotal acumulado |  |  |  | 15.300 |
| Total |  |  |  | 15.3 |

### 03.03 Cerrajería
Importe: 35379.83

**03.03.001** m Recercado perimetral de hueco, realizado con pletina de acero de 8 mm de espesor y 250 mm de desarrollo, acabado pintado al horno, y fijación mediante atornillado en obra de fábrica con tacos de nylon y tornillos de acero. Incluso p.p. de desmontaje, acopio en obra y posterior montaje de celosia de lamas existentes.
1088 m × 25.1 = 27308.80
Suministro y montaje de recercado perimetral de hueco, realizado con pletina de acero de 8 mm de espesor y 250 mm de desarrollo, acabado pintado al horno de color a elegir, y fijación mediante atornillado en obra de fábrica con tacos de nylon y tornillos de acero. Incluso p.p. de desmontaje, acopio en obra y posterior montaje de celosia de lamas existentes. Incluso ajuste final en obra.
Incluye: Replanteo. Presentación y nivelación. Resolución de las uniones a los paramentos. Montaje de elementos complementarios.
Criterio de medición de proyecto: Longitud medida según documentación gráfica de Proyecto.
Criterio de medición de obra: Se medirá la longitud realmente ejecutada según especificaciones de Proyecto.

| Código | Ud | Descripción | Rendimiento | Precio | Importe |
|---|---|---|---|---|---|
| mt061 | Ud | Anclaje mecánico con taco de nylon y tornillo de acero galvanizado, de cabeza avellanada. (material) | 2 | 0.086 | 0.17 |
| mt065 | m | Recercado perimetral de hueco, realizado con pletina de acero de 8 mm de espesor y 250 mm de desarrollo, acabado pintado al horno de color a elegir. (material) | 1 | 21.762 | 21.76 |
| mo011 | h | Oficial 1ª cerrajero. | 0.086 | 15.79 | 1.36 |
| mo024 | h | Ayudante cerrajero. | 0.086 | 15.3 | 1.32 |
| % | % | Medios auxiliares | 2 % | 24.61 | 0.49 |
|  |  | Total |  |  | 25.1 |

| Medición | Uds. | Largo | Ancho | Parcial |
|---|---|---|---|---|
| fórmula: (2*(b+c))*a | 2 | 1.600 | 0.530 | 8.520 |
| fórmula: (2*(b+c))*a | 34 | 3.500 | 1.600 | 346.800 |
| fórmula: (2*(b+c))*a | 40 | 3.500 | 1.600 | 408.000 |
| fórmula: (2*(b+c))*a | 1 | 3.500 | 0.600 | 8.200 |
| fórmula: (2*(b+c))*a | 1 | 1.600 | 1.600 | 6.400 |
| fórmula: (2*(b+c))*a | 3 | 1.600 | 1.000 | 15.600 |
| fórmula: (2*(b+c))*a | 8 | 3.500 | 0.600 | 65.600 |
| fórmula: (2*(b+c))*a | 1 | 1.850 | 1.850 | 7.400 |
| fórmula: (2*(b+c))*a | 4 | 0.600 | 4.500 | 40.800 |
| fórmula: (2*(b+c))*a | 1 | 15.000 | 0.600 | 31.200 |
| fórmula: (2*(b+c))*a | 1 | 0.600 | 0.900 | 3.000 |
| fórmula: (2*(b+c))*a | 2 | 0.600 | 2.300 | 11.600 |
| fórmula: (2*(b+c))*a | 6 | 3.000 | 1.600 | 55.200 |
| fórmula: (2*(b+c))*a | 1 | 10.500 | 0.600 | 22.200 |
| fórmula: (2*(b+c))*a | 2 | 3.980 | 0.600 | 18.320 |
| Subtotal |  |  |  | 1048.840 |
| fórmula: ((2*c)+b)*a | 1 | 1.650 | 2.490 | 6.630 |
| fórmula: ((2*c)+b)*a | 1 | 1.830 | 3.500 | 8.830 |
| fórmula: ((2*c)+b)*a | 1 | 1.100 | 2.400 | 5.900 |
| fórmula: ((2*c)+b)*a | 2 | 4.000 | 2.450 | 17.800 |
| Subtotal |  |  |  | 39.160 |
| Subtotal acumulado |  |  |  | 1088.000 |
| Total |  |  |  | 1088 |

**03.03.002** m² Reposición de celosía situada en hueco de fachada y fijada a recercado perimetral de hueco.
433.46 m² × 18.62 = 8071.03
Reposición de celosia, elementos de fijación y accesorios, situada en hueco de fachada y fijada a recercado de hueco realizado con pletina de acero de 8 mm de espesor, sin deteriorar los elementos constructivos a los que está sujeta. Incluso p/p de reposición de lamas y elementos dañados, limpieza.
Incluye: Replanteo. p/p de reposición de elementos dañados. Montaje de los elementos. Limpieza de los restos de obra.
Criterio de medición de proyecto: Superficie medida según documentación gráfica de Proyecto.
Criterio de medición de obra: Se medirá la superficie realmente ejecutada según especificaciones de Proyecto.

| Código | Ud | Descripción | Rendimiento | Precio | Importe |
|---|---|---|---|---|---|
| mq009 | h | Equipo y elementos auxiliares para soldadura eléctrica. (maquinaria) | 0.052 | 2.959 | 0.15 |
| mt093 | Ud | Material auxiliar para montaje y sujeción a la obra. (material) | 2 | 0.494 | 0.99 |
| mt094 | Ud | Material auxiliar. Reposición de elementos deteriorados. (material) | 1 | 10.418 | 10.42 |
| mo012 | h | Oficial 1ª soldador. | 0.156 | 15.79 | 2.46 |
| mo036 | h | Peón especializado construcción. | 0.156 | 15.3 | 2.39 |
| mo037 | h | Peón ordinario construcción. | 0.123 | 14.97 | 1.84 |
| % | % | Medios auxiliares | 2 % | 18.25 | 0.37 |
|  |  | Total |  |  | 18.62 |

| Medición | Uds. | Largo | Ancho | Parcial |
|---|---|---|---|---|
| V02 | 34 | 3.500 | 1.600 | 190.400 |
| V03 | 40 | 3.500 | 1.600 | 224.000 |
| V04 | 1 | 3.500 | 0.600 | 2.100 |
| V05 | 1 | 1.600 | 1.600 | 2.560 |
| V06 | 3 | 1.600 | 1.000 | 4.800 |
| V07 | 3 | 3.500 | 0.600 | 6.300 |
| V11 | 1 | 0.600 | 0.900 | 0.540 |
| V12 | 2 | 0.600 | 2.300 | 2.760 |
| Subtotal acumulado |  |  |  | 433.460 |
| Total |  |  |  | 433.46 |

## 04 Remates y ayudas
Importe: 20219.67

### 04.01 Remates
Importe: 19049.55

**04.01.001** m² Recercado interior de hueco con tablero de fibras de madera y resinas sintéticas de densidad media (MDF), hidrófugo, lacado en color mate, a elegir por la D.F. en taller, de 25 mm de espesor, atornillado al paramento vertical.
156.963 m² × 48.96 = 7684.91
Suministro y colocación de recercado interior de hueco mediante tablero de fibras de madera y resinas sintéticas de densidad media (MDF), hidrófugo, lacado en color mate, a elegir por la D.F. en taller, de 25 mm de espesor, atornillado sobre la superficie regularizada de paramentos verticales interiores. Incluso p/p de preparación y limpieza de la superficie, formación de encuentros, cortes del material y remates perimetrales, lacado en taller.
Incluye: Preparación y limpieza de la superficie a revestir. Replanteo de juntas, huecos y encuentros. Replanteo de los tableros sobre el paramento. Corte y presentación de los tableros. Colocación y fijación sobre el paramento. Resolución del perímetro del revestimiento. Limpieza de la superficie.
Criterio de medición de proyecto: Superficie medida según documentación gráfica de Proyecto.
Criterio de medición de obra: Se medirá la superficie realmente ejecutada según especificaciones de Proyecto.

| Código | Ud | Descripción | Rendimiento | Precio | Importe |
|---|---|---|---|---|---|
| mt081 | Ud | Tornillo de acero galvanizado, de 80 mm de longitud, con arandela. (material) | 6 | 0.1 | 0.60 |
| mt082 | Ud | Taco largo, de plástico, para pared. (material) | 6 | 0.021 | 0.13 |
| mt080 | m² | Tablero de fibras de madera y resinas sintéticas de densidad media (MDF), hidrófugo, lacado en color mate, a elegir por la D.F. en taller, de 25 mm de espesor, para recercado de huecos interiores. (material) | 1.05 | 15.762 | 16.55 |
| mo010 | h | Oficial 1ª carpintero. (mano de obra; 12/04/2017) | 0.985 | 15.83 | 15.59 |
| mo023 | h | Ayudante carpintero. (mano de obra; 12/04/2017) | 0.985 | 15.36 | 15.13 |
| % | % | Medios auxiliares | 2 % | 48.00 | 0.96 |
|  |  | Total |  |  | 48.96 |

**04.01.002** m Remate de chapa de aluminio lacado en color, con 60 micras de espesor mínimo de película seca, espesor 1,5 mm, desarrollo 45 cm. Sobre panel de EPS Grafito 50 mm. En recercado exterior de hueco.
346.8 m × 32.77 = 11364.64
Suministro y colocación de elemento de remate formando recercado exterior de hueco de fachada, Según detalle constructivo y planos de proyecto, compuesto de panel de poliestireno elastificado con grafito de 50 mm de espesor sobre el que se adhiere una lámina de aluminio lacado en color, con 60 micras de espesor mínimo de película seca, espesor 1,5 mm, desarrollo 45 cm, con clara pendiente. Totalmente elaborado en taller, con ajuste final en obra. Incluso p/p de preparación y regularización del soporte con mortero de cemento, industrial, con aditivo hidrófugo, M-5, sellado entre piezas y uniones con los muros.
Incluye: Replanteo de las piezas en el hueco o remate. Preparación y regularización del soporte. Colocación y fijación de las piezas metálicas, niveladas y aplomadas. Sellado de juntas y limpieza.
Criterio de medición de proyecto: Perímetro del hueco, medida según documentación gráfica de Proyecto.
Criterio de medición de obra: Se medirá la longitud realmente ejecutada según especificaciones de Proyecto.

| Código | Ud | Descripción | Rendimiento | Precio | Importe |
|---|---|---|---|---|---|
| mt044 | m | Remate de chapa de aluminio lacado en color, con 60 micras de espesor mínimo de película seca, espesor 1,5 mm, desarrollo 45 cm, con goterón. (material) | 1 | 15.798 | 15.80 |
| mt014 | m³ | Agua. (material) | 0.006 | 1.487 | 0.01 |
| mt019 | t | Mortero industrial para albañilería, de cemento, color gris, con aditivo hidrófugo, categoría M-5 (resistencia a compresión 5 N/mm²), suministrado en sacos, según UNE-EN 998-2. (material) | 0.021 | 35.35 | 0.74 |
| mt045 | kg | Adhesivo resina epoxi. (material) | 0.42 | 5.689 | 2.39 |
| mt039 | m² | Panel rígido de poliestireno expandido elastificado con grafito, de superficie lisa y mecanizado lateral recto, Traditerm Panel EPS G "GRUPO PUMA", de 50 mm de espesor, color gris, resistencia térmica 1,38 m²K/W, conductividad térmica 0,032 W/(mK), densidad 20 kg/m³, Euroclase E de reacción al fuego, con código de designación EPS-UNE-EN 13163-L2-W2-T2-S2-P4-DS(N)2-BS100-CS(10)60. (material) | 0.35 | 4.919 | 1.72 |
| mt047 | m | Perfil de espuma de polietileno, de 6 mm de diámetro, para relleno de juntas. (material) | 0.45 | 0.385 | 0.17 |
| mt046 | m | Sellado con adhesivo en frío especial para metales. (material) | 2.8 | 1.175 | 3.29 |
| mo013 | h | Oficial 1ª construcción. | 0.236 | 15.55 | 3.67 |
| mo037 | h | Peón ordinario construcción. | 0.29 | 14.97 | 4.34 |
| % | % | Medios auxiliares | 2 % | 32.13 | 0.64 |
|  |  | Total |  |  | 32.77 |

| Medición | Uds. | Largo | Ancho | Parcial |
|---|---|---|---|---|
| fórmula: (2*(b+c))*a | 34 | 3.500 | 1.600 | 346.800 |
| Subtotal: Desarrollo 25 cm |  |  |  | 346.800 |
| Subtotal acumulado |  |  |  | 346.800 |
| Total |  |  |  | 346.8 |

### 04.02 Ayudas
Importe: 1170.12

**04.02.001** m² Ayudas de albañilería en edificio de otros usos, para instalación de climatización.
146 m² × 1.09 = 159.14
Repercusión por m² de superficie rehabilitada de obra, de ayudas de cualquier trabajo de albañilería, necesarias para la reposición de la instalación de climatización formada por: conductos con sus accesorios y piezas especiales, fancoil, rejillas, bocas de ventilación, compuertas, toberas, reguladores, difusores, cualquier otro elemento componente de la instalación y p/p de conexiones a las redes eléctrica, de fontanería y de salubridad, con un grado de complejidad bajo, en edificio de otros usos, incluida p/p de elementos comunes. Incluso material auxiliar para realizar todos aquellos trabajos de apertura y tapado de rozas, apertura de huecos en tabiquería, muros, forjados y losas, para paso de instalaciones, fijación de soportes, recibidos y remates precisos para el correcto montaje de la instalación.
Incluye: Trabajos de apertura y tapado de rozas. Apertura de agujeros en paramentos, muros, forjados y losas, para el paso de instalaciones. Colocación de pasatubos. Colocación y recibido de cajas para elementos empotrados. Sellado de agujeros y huecos de paso de instalaciones.
Criterio de medición de proyecto: Superficie construida, medida según documentación gráfica de Proyecto.
Criterio de medición de obra: Se medirá la superficie realmente ejecutada según especificaciones de Proyecto.

| Código | Ud | Descripción | Rendimiento | Precio | Importe |
|---|---|---|---|---|---|
| mq007 | h | Perforadora con corona diamantada y soporte, por vía húmeda. (maquinaria) | 0.005 | 23.684 | 0.12 |
| mo013 | h | Oficial 1ª construcción. | 0.017 | 15.55 | 0.26 |
| mo037 | h | Peón ordinario construcción. | 0.045 | 14.97 | 0.67 |
| % | % | Medios auxiliares | 4 % | 1.05 | 0.04 |
|  |  | Total |  |  | 1.09 |

| Medición | Uds. | Largo | Ancho | Parcial |
|---|---|---|---|---|
|  | 2 | 56.000 | 1.000 | 112.000 |
|  | 2 | 17.000 | 1.000 | 34.000 |
| Subtotal acumulado |  |  |  | 146.000 |
| Total |  |  |  | 146 |

**04.02.002** m² Ayudas de albañilería en edificio de otros usos, para instalación eléctrica.
146 m² × 3.59 = 524.14
Repercusión por m² de superficie rehabilitada de obra, de ayudas de cualquier trabajo de albañilería, necesarias para la reposición de la instalación eléctrica formada por: puesta a tierra, red de equipotencialidad, caja general de protección, línea general de alimentación, centralización de contadores, derivaciones individuales y red de distribución interior, con un grado de complejidad bajo, en edificio de otros usos, incluida p/p de elementos comunes. Incluso material auxiliar para realizar todos aquellos trabajos de apertura y tapado de rozas, apertura de huecos en tabiquería, muros, forjados y losas, para paso de instalaciones, fijación de soportes, recibidos y remates precisos para el correcto montaje de la instalación.
Incluye: Trabajos de apertura y tapado de rozas. Apertura de agujeros en paramentos, muros, forjados y losas, para el paso de instalaciones. Colocación de pasatubos. Colocación y recibido de cajas para elementos empotrados. Sellado de agujeros y huecos de paso de instalaciones.
Criterio de medición de proyecto: Superficie construida, medida según documentación gráfica de Proyecto.
Criterio de medición de obra: Se medirá la superficie realmente ejecutada según especificaciones de Proyecto.

| Código | Ud | Descripción | Rendimiento | Precio | Importe |
|---|---|---|---|---|---|
| mq007 | h | Perforadora con corona diamantada y soporte, por vía húmeda. | 0.005 | 23.684 | 0.12 |
| mo013 | h | Oficial 1ª construcción. | 0.063 | 15.55 | 0.98 |
| mo037 | h | Peón ordinario construcción. | 0.157 | 14.97 | 2.35 |
| % | % | Medios auxiliares | 4 % | 3.45 | 0.14 |
|  |  | Total |  |  | 3.59 |

| Medición | Uds. | Largo | Ancho | Parcial |
|---|---|---|---|---|
|  | 2 | 56.000 | 1.000 | 112.000 |
|  | 2 | 17.000 | 1.000 | 34.000 |
| Subtotal acumulado |  |  |  | 146.000 |
| Total |  |  |  | 146 |

**04.02.003** Ud Limpieza final de obra en edificio de otros usos, con una superficie construida media de 3800 m².
1 Ud × 486.84 = 486.84
Limpieza final de obra en edificio de otros usos, con una superficie construida media de 3800 m², incluyendo los trabajos de eliminación de la suciedad y el polvo acumulado en paramentos y carpinterías, limpieza y desinfección de baños y aseos, limpieza de cristales y carpinterías exteriores, eliminación de manchas y restos de yeso y mortero adheridos en suelos y otros elementos, recogida y retirada de plásticos y cartones, todo ello junto con los demás restos de fin de obra depositados en el contenedor de residuos para su transporte a vertedero autorizado.
Incluye: Trabajos de limpieza. Retirada y acopio de los restos generados. Carga manual de los restos generados sobre camión o contenedor.
Criterio de medición de proyecto: Número de unidades previstas, según documentación gráfica de Proyecto.
Criterio de medición de obra: Se medirá el número de unidades realmente ejecutadas según especificaciones de Proyecto.

| Código | Ud | Descripción | Rendimiento | Precio | Importe |
|---|---|---|---|---|---|
| mo037 | h | Peón ordinario construcción. | 31.883 | 14.97 | 477.29 |
| % | % | Medios auxiliares | 2 % | 477.29 | 9.55 |
|  |  | Total |  |  | 486.84 |

## 05 Instalaciones
Importe: 9047.67

**05.001** m Canalización fija en superficie de canal protectora de acero, de 100x115 mm.
59 m × 25.22 = 1487.98
Suministro e instalación de canalización fija en superficie de canal protectora de acero, de 100x115 mm. Incluso p/p de accesorios. Totalmente montada.
Incluye: Replanteo. Colocación y fijación de la canal.
Criterio de medición de proyecto: Longitud medida según documentación gráfica de Proyecto.
Criterio de medición de obra: Se medirá la longitud realmente ejecutada según especificaciones de Proyecto.

| Código | Ud | Descripción | Rendimiento | Precio | Importe |
|---|---|---|---|---|---|
| mt089 | m | Canal protectora de acero, de 100x115 mm, para alojamiento de cables eléctricos, incluso p/p de accesorios. Según UNE-EN 50085-1, con grado de protección IP 4X según UNE 20324. (material) | 1 | 23.012 | 23.01 |
| mo007 | h | Oficial 1ª electricista. | 0.055 | 16.07 | 0.88 |
| mo033 | h | Ayudante electricista. | 0.055 | 15.22 | 0.84 |
| % | % | Medios auxiliares | 2 % | 24.73 | 0.49 |
|  |  | Total |  |  | 25.22 |

| Medición | Uds. | Largo | Parcial |
|---|---|---|---|
| Instalaciones fachada | 1 | 59.000 | 59.000 |
| Total |  |  | 59 |

**05.002** m Canalización fija en superficie de tubo rígido de policarbonato, exento de halógenos, enchufable, curvable en caliente, de color gris, de 20 mm de diámetro nominal, resistencia a la compresión 1250 N, con grado de protección IP 547.
43.8 m × 4.06 = 177.83
Suministro e instalación de canalización fija en superficie de tubo rígido de policarbonato, exento de halógenos, enchufable, curvable en caliente, de color gris, de 20 mm de diámetro nominal, resistencia a la compresión 1250 N, con grado de protección IP 547. Totalmente montada.
Incluye: Replanteo. Colocación y fijación del tubo.
Criterio de medición de proyecto: Longitud medida según documentación gráfica de Proyecto.
Criterio de medición de obra: Se medirá la longitud realmente ejecutada según especificaciones de Proyecto.

| Código | Ud | Descripción | Rendimiento | Precio | Importe |
|---|---|---|---|---|---|
| mt088 | m | Tubo rígido de policarbonato, exento de halógenos según UNE-EN 50267-2-2, enchufable, curvable en caliente, de color gris, de 20 mm de diámetro nominal, para instalaciones eléctricas en edificios públicos y para evitar emisiones de humo y gases ácidos. Resistencia a la compresión 1250 N, resistencia al impacto 6 julios, temperatura de trabajo -5°C hasta 90°C, con grado de protección IP 547 según UNE 20324, propiedades eléctricas: aislante, no propagador de la llama. Según UNE-EN 61386-1 y UNE-EN 61386-22. Incluso p/p de abrazaderas, elementos de sujeción y accesorios (curvas, manguitos, tes, codos y curvas flexibles). (material) | 1 | 2.7 | 2.70 |
| mo007 | h | Oficial 1ª electricista. | 0.036 | 16.07 | 0.58 |
| mo033 | h | Ayudante electricista. | 0.046 | 15.22 | 0.70 |
| % | % | Medios auxiliares | 2 % | 3.98 | 0.08 |
|  |  | Total |  |  | 4.06 |

| Medición | Uds. | Largo | Parcial |
|---|---|---|---|
| Tipo A | 2 | 13.100 | 26.200 |
| Tipo B | 4 | 4.400 | 17.600 |
| Subtotal acumulado |  |  | 43.800 |
| Total |  |  | 43.8 |

### 05.03 Audiovisuales
Importe: 69.28

**05.03.001** Ud Reposición de antena exterior DAB para captación de señales de radiodifusión sonora digital procedentes de emisiones terrenales, de 1 dB de ganancia.
1 Ud × 15.77 = 15.77

| Código | Ud | Descripción | Rendimiento | Precio | Importe |
|---|---|---|---|---|---|
| mo006 | h | Oficial 1ª instalador de telecomunicaciones. | 0.494 | 16.07 | 7.94 |
| mo022 | h | Ayudante instalador de telecomunicaciones. | 0.494 | 15.22 | 7.52 |
| % | % | Medios auxiliares | 2 % | 15.46 | 0.31 |
|  |  | Total |  |  | 15.77 |

**05.03.002** Ud Reposición de antena exterior UHF para captación de señales de televisión analógica, televisión digital terrestre (TDT) y televisión de alta definición (HDTV) procedentes de emisiones terrenales, canales del 21 al 69, de 17 dB de ganancia, con dipolo activo.
1 Ud × 18.93 = 18.93

| Código | Ud | Descripción | Rendimiento | Precio | Importe |
|---|---|---|---|---|---|
| mo006 | h | Oficial 1ª instalador de telecomunicaciones. | 0.593 | 16.07 | 9.53 |
| mo022 | h | Ayudante instalador de telecomunicaciones. | 0.593 | 15.22 | 9.03 |
| % | % | Medios auxiliares | 2 % | 18.56 | 0.37 |
|  |  | Total |  |  | 18.93 |

**05.03.003** m Cable coaxial RG-6 no propagador de la llama, de 75 Ohm, modelo CC1LH "FRINGE", con conductor central de cobre de 1,15 mm de diámetro y cubierta exterior de PVC LSFH libre de halógenos, con baja emisión de humos y gases corrosivos de 6,9 mm de diámetro.
26.2 m × 1.32 = 34.58

| Código | Ud | Descripción | Rendimiento | Precio | Importe |
|---|---|---|---|---|---|
| mt095 | m | Cable coaxial RG-6 no propagador de la llama, de 75 Ohm de impedancia característica media, modelo CC1LH "FRINGE", con conductor central de cobre de 1,15 mm de diámetro, dieléctrico de polietileno celular, pantalla de cinta de aluminio/polipropileno/aluminio, malla de hilos trenzados de cobre y cubierta exterior de PVC LSFH libre de halógenos, con baja emisión de humos y gases corrosivos de 6,9 mm de diámetro de color blanco. (material) | 1 | 0.816 | 0.82 |
| mo006 | h | Oficial 1ª instalador de telecomunicaciones. | 0.015 | 16.07 | 0.24 |
| mo022 | h | Ayudante instalador de telecomunicaciones. | 0.015 | 15.22 | 0.23 |
| % | % | Medios auxiliares | 2 % | 1.29 | 0.03 |
|  |  | Total |  |  | 1.32 |

| Medición | Uds. | Largo | Parcial |
|---|---|---|---|
| Tipo A | 2 | 13.100 | 26.200 |
| Total |  |  | 26.2 |

### 05.04 Iluminación
Importe: 5581.34

**05.04.001** Ud Luminaria modular SIMON 726 60x60 CW 1-10V LED 39W
32 Ud × 80.73 = 2583.36
Suministro e instalación de luminaria de empotrar modular SIMON 726 60x60 CW 1-10V LED 39W (72660133-884) o equivalente aprobado; protección IP 20 y aislamiento clase F. Incluso accesorios, sujeciones y material auxiliar. Totalmente montada, conexionada y comprobada.
Incluye: Replanteo. Montaje, fijación y nivelación. Conexionado. Colocación de accesorios. Incluso parte proporcional de tubo flexible, tipo 4321 s/UNE 50086 2-3 no porpagador de incendio de la seccion M16/gp7 y conductor de 1,5 mm2 de Cu., y aislamiento RZ1-K(AS). Instalado y montado.
Criterio de medición de proyecto: Número de unidades previstas, según documentación gráfica de Proyecto.
Criterio de medición de obra: Se medirá el número de unidades realmente ejecutadas según especificaciones de Proyecto.

| Código | Ud | Descripción | Rendimiento | Precio | Importe |
|---|---|---|---|---|---|
| mt083 | Ud | Luminaria modular SIMON 726 60x60 CW 1-10V LED 39W (72660133-884) (material) | 1 | 71.078 | 71.08 |
| mt086 | m | Tubo pvc corrug.forrado m 16/gp7 (material) | 8 | 0.052 | 0.42 |
| mt085 | m | C.aisl.l.halóg.RZ1-k 0,6/1kV 3x1,5mm2 Cu (material) | 8 | 0.342 | 2.74 |
| mt087 | Ud | Material auxiliar para instalación de aparatos de iluminación. (material) | 1 | 0.812 | 0.81 |
| mo007 | h | Oficial 1ª electricista. | 0.131 | 16.07 | 2.11 |
| mo033 | h | Ayudante electricista. | 0.131 | 15.22 | 1.99 |
| % | % | Medios auxiliares | 2 % | 79.15 | 1.58 |
|  |  | Total |  |  | 80.73 |

| Medición | Uds. | Parcial |
|---|---|---|
| Gimnasio (327lx) | 24 | 24.000 |
| Subtotal |  | 24.000 |
| Escaleras | 8 | 8.000 |
| Subtotal |  | 8.000 |
| Subtotal acumulado |  | 32.000 |
| Total |  | 32 |

**05.04.002** Ud Luminaria modular SIMON 726 120x30 NW 1-10V LED 39W
10 Ud × 80.76 = 807.60
Suministro e instalación de luminaria de empotrar modular SIMON 726 120x30 NW 1-10V LED 39W o equivalente aprobado; protección IP 20 y aislamiento clase F. Incluso accesorios, sujeciones y material auxiliar. Totalmente montada, conexionada y comprobada.
Incluye: Replanteo. Montaje, fijación y nivelación. Conexionado. Colocación de accesorios. Incluso parte proporcional de tubo flexible, tipo 4321 s/UNE 50086 2-3 no porpagador de incendio de la seccion M16/gp7 y conductor de 1,5 mm2 de Cu., y aislamiento RZ1-K(AS). Instalado y montado.
Criterio de medición de proyecto: Número de unidades previstas, según documentación gráfica de Proyecto.
Criterio de medición de obra: Se medirá el número de unidades realmente ejecutadas según especificaciones de Proyecto.

| Código | Ud | Descripción | Rendimiento | Precio | Importe |
|---|---|---|---|---|---|
| mt084 | Ud | Luminaria modular SIMON 726 120x30 NW 1-10V LED 39W (material) | 1 | 71.11 | 71.11 |
| mt086 | m | Tubo pvc corrug.forrado m 16/gp7 | 8 | 0.052 | 0.42 |
| mt085 | m | C.aisl.l.halóg.RZ1-k 0,6/1kV 3x1,5mm2 Cu | 8 | 0.342 | 2.74 |
| mt087 | Ud | Material auxiliar para instalación de aparatos de iluminación. | 1 | 0.812 | 0.81 |
| mo007 | h | Oficial 1ª electricista. | 0.131 | 16.07 | 2.11 |
| mo033 | h | Ayudante electricista. | 0.131 | 15.22 | 1.99 |
| % | % | Medios auxiliares | 2 % | 79.18 | 1.58 |
|  |  | Total |  |  | 80.76 |

| Medición | Uds. | Parcial |
|---|---|---|
| Circulaciones (109lx) | 10 | 10.000 |
| Total |  | 10 |

**05.04.003** ud SIMON 72523030-984 DOWNLIGHT 725.22 EMPOTRADO NW ADVANCE GENERAL
6 ud × 28.46 = 170.76
SIMON 72523030-984 Downlight 725.23 empotrado NW Advance GENERAL o equivalente aprobado
Tipo de color NW
Temperatura de color 3900 k
CRI 80
Lumens 2300 lm
Eficiencia lumínica 96 lm/w
Óptica General
Ángulo apertura del haz luminoso 120º
L70 30.000 h a 25ºC
Vida útil 30.000 h
Factor de mantenimiento 0.80
. Incluye parte proporcional de tubo flexible, tipo 4321 s/UNE 50086 2-3 no porpagador de incendio de la seccion M16/gp7 y conductor de 1,5 mm2 de Cu., y aislamiento RZ1-K(AS). Instalado y montado. Ref 72523030-984

| Código | Ud | Descripción | Rendimiento | Precio | Importe |
|---|---|---|---|---|---|
| mo004 | h | Ayudante electricista (mano de obra; 02/01/2016) | 0.128 | 18.01 | 2.31 |
| mo003 | h | Oficial 1ª electricista (mano de obra; 02/01/2016) | 0.128 | 19.25 | 2.46 |
| mt003 | u | p.p. pequeño material para instalación (material) | 1 | 0.394 | 0.39 |
| mt004 | m. | C.aisl.l.halóg.RZ1-k 0,6/1kV 3x1,5mm2 Cu (material) | 8 | 0.335 | 2.68 |
| mt006 | m. | Tubo pvc corrug.forrado m 16/gp7 (material) | 8 | 0.049 | 0.39 |
| mt010 | ud | SIMON 72523030-984 DOWNLIGHT 725.22 EMPOTRADO NW ADVANCE GENERAL (material) | 1 | 20.226 | 20.23 |
|  |  | Total |  |  | 28.46 |

| Medición | Uds. | Parcial |
|---|---|---|
| Gimnasio | 2 | 2.000 |
| Subtotal |  | 2.000 |
| Aseos | 4 | 4.000 |
| Subtotal |  | 4.000 |
| Subtotal acumulado |  | 6.000 |
| Total |  | 6 |

**05.04.004** ud PHILIPS VIRGA APLIQUE LED 2X4W
6 ud × 28.46 = 170.76
SIMON 72523030-984 Downlight 725.22 empotrado NW Advance GENERAL o equivalente aprobado
Tipo de color NW
Temperatura de color 3900 k
CRI 80
Lumens 2300 lm
Eficiencia lumínica 96 lm/w
Óptica General
Ángulo apertura del haz luminoso 120º
L70 30.000 h a 25ºC
Vida útil 30.000 h
Factor de mantenimiento 0.80
. Incluye parte proporcional de tubo flexible, tipo 4321 s/UNE 50086 2-3 no porpagador de incendio de la seccion M16/gp7 y conductor de 1,5 mm2 de Cu., y aislamiento RZ1-K(AS). Instalado y montado. Ref 2043070405

| Código | Ud | Descripción | Rendimiento | Precio | Importe |
|---|---|---|---|---|---|
| mo004 | h | Ayudante electricista | 0.128 | 18.01 | 2.31 |
| mo003 | h | Oficial 1ª electricista | 0.128 | 19.25 | 2.46 |
| mt003 | u | p.p. pequeño material para instalación | 1 | 0.394 | 0.39 |
| mt004 | m. | C.aisl.l.halóg.RZ1-k 0,6/1kV 3x1,5mm2 Cu | 8 | 0.335 | 2.68 |
| mt006 | m. | Tubo pvc corrug.forrado m 16/gp7 | 8 | 0.049 | 0.39 |
| mt009 | ud | PHILIPS VIRGA APLIQUE LED 2x4W (material) | 1 | 20.226 | 20.23 |
|  |  | Total |  |  | 28.46 |

| Medición | Uds. | Parcial |
|---|---|---|
| Gimnasio | 1 | 1.000 |
| Subtotal |  | 1.000 |
| Aseos | 5 | 5.000 |
| Subtotal |  | 5.000 |
| Subtotal acumulado |  | 6.000 |
| Total |  | 6 |

**05.04.005** u DETECTOR EMPOTRABLE, LS 990 ALUMINIO DE JUNG
6 u × 30.01 = 180.06
Detector empotrable, LS 990 aluminio ref. AL 3180-1 A de JUNG

| Código | Ud | Descripción | Rendimiento | Precio | Importe |
|---|---|---|---|---|---|
| mo004 | h | Ayudante electricista | 0.255 | 18.01 | 4.59 |
| mo003 | h | Oficial 1ª electricista | 0.255 | 19.25 | 4.91 |
| mt001 | u | Det.emp.,ls 990 bla. alpino ref.al 3180-1 a (material) | 1 | 18.088 | 18.09 |
| mt005 | m. | Tubo PVC corrugado M 20/gp5 (material) | 6 | 0.069 | 0.41 |
| mt004 | m. | C.aisl.l.halóg.RZ1-k 0,6/1kV 3x1,5mm2 Cu | 6 | 0.335 | 2.01 |
|  |  | Total |  |  | 30.01 |

| Medición | Uds. | Parcial |
|---|---|---|
| Gimnasio | 1 | 1.000 |
| Subtotal |  | 1.000 |
| Aseos | 5 | 5.000 |
| Subtotal |  | 5.000 |
| Subtotal acumulado |  | 6.000 |
| Total |  | 6 |

**05.04.006** m BANDEJA REJIBAND 60X100 BYCRO
140 m × 9.55 = 1337.00
Suministro y montaje de m.l. de Bandeja de rejilla tipo Rejiband, marca PEMSA, fabricada con varillas de diámetro 4.0 mm electrosoldadas de acero al carbono según UNE 10016-2:94 (prox. UNE-EN ISO 16120), dimensiones 60x100 mm y 3 m de longitud, ref. 60222100 con borde de seguridad, certificado de ensayo de resistencia al fuego E90, según DIN 4102-12, marcado N de AENOR, y acabado anticorrosión BYCRO según UNE- EN-ISO- 2081, libre de cromo hexavalente acorde con la Directiva Europea RoHS 2002/95/CE. Incluso parte proporcional de soportes Omega o Reforzados, originales de PEMSA, y otros accesorios necesarios. Todo ello acorde con la norma UNE-EN-61537 según Marcado N de AENOR.

| Código | Ud | Descripción | Rendimiento | Precio | Importe |
|---|---|---|---|---|---|
| mo003 | h | Oficial 1ª electricista | 0.044 | 19.25 | 0.85 |
| mo004 | h | Ayudante electricista | 0.044 | 18.01 | 0.79 |
| mt011 | ud | REJIBAND BYCRO C5 60X100 (material) | 1 | 7.517 | 7.52 |
| mt003 | u | p.p. pequeño material para instalación | 1 | 0.394 | 0.39 |
|  |  | Total |  |  | 9.55 |

| Medición | Uds. | Largo | Parcial |
|---|---|---|---|
| Gimnasio | 2 | 15.000 | 30.000 |
| Subtotal |  |  | 30.000 |
| Circulaciones | 2 | 55.000 | 110.000 |
| Subtotal |  |  | 110.000 |
| Subtotal acumulado |  |  | 140.000 |
| Total |  |  | 140 |

**05.04.007** m CIRCUITO RZ1-K(AS) 2X1,5+T
140 m × 2.37 = 331.80
Conductor de cobre, de 2x1,5 mm2+T de sección, según UNE 21123, tipo RZ1-K(AS), de PIRELLI o similar, de tensión asignada 0,6/1Kv, con conductor de cobre clase 5 (-k), aislamiento a base de polietieno reticulado (R), y cubierta de compuesto termoplástico a base de poliolefina (Z1), según UNE 21.123-4, tipo no propagador de incendio, con baja emisión de humos y gases corrosivos. Instalado y conexionado.

| Código | Ud | Descripción | Rendimiento | Precio | Importe |
|---|---|---|---|---|---|
| mo003 | h | Oficial 1ª electricista | 0.044 | 19.25 | 0.85 |
| mo004 | h | Ayudante electricista | 0.044 | 18.01 | 0.79 |
| mt004 | m. | C.aisl.l.halóg.RZ1-k 0,6/1kV 3x1,5mm2 Cu | 1 | 0.335 | 0.34 |
| mt003 | u | p.p. pequeño material para instalación | 1 | 0.394 | 0.39 |
|  |  | Total |  |  | 2.37 |

| Medición | Uds. | Largo | Parcial |
|---|---|---|---|
| Gimnasio | 2 | 15.000 | 30.000 |
| Subtotal |  |  | 30.000 |
| Circulaciones | 2 | 55.000 | 110.000 |
| Subtotal |  |  | 110.000 |
| Subtotal acumulado |  |  | 140.000 |
| Total |  |  | 140 |

### 05.05 Evacuación de aguas
Importe: 1731.24

**05.05.001** m Bajante vista de aluminio lacado, sección circular y Ø 100 mm.
126 m × 13.74 = 1731.24
Suministro y montaje de bajante vista de aluminio lacado, sección circular y 100 mm de diámetro, para recogida de aguas, formada por piezas preformadas, con sistema de unión mediante abocardado, colocadas con soportes especiales colocados cada 50 cm, instalada en el exterior del edificio. Incluso p/p de codos, soportes y piezas especiales. Totalmente montada, conexionada y probada por la empresa instaladora mediante las correspondientes pruebas de servicio (incluidas en este precio).
Incluye: Replanteo y trazado del conducto. Presentación en seco de tubos y piezas especiales. Marcado de la situación de las abrazaderas. Fijación de las abrazaderas. Montaje del conjunto, comenzando por el extremo superior. Resolución de las uniones entre piezas. Realización de pruebas de servicio.
Criterio de medición de proyecto: Longitud medida según documentación gráfica de Proyecto.
Criterio de medición de obra: Se medirá la longitud realmente ejecutada según especificaciones de Proyecto.

| Código | Ud | Descripción | Rendimiento | Precio | Importe |
|---|---|---|---|---|---|
| mt090 | m | Bajante vista de aluminio lacado, sección circular y 100 mm de diámetro. Incluso p/p de conexiones, codos y piezas especiales. (material) | 1.1 | 8.709 | 9.58 |
| mt091 | Ud | Abrazadera para bajante vista de aluminio lacado, sección circular y Ø 100 mm. (material) | 0.5 | 1.212 | 0.61 |
| mt092 | Ud | Material auxiliar para canalones y bajantes de instalaciones de evacuación de aluminio. (material) | 0.25 | 1.581 | 0.40 |
| mo008 | h | Oficial 1ª fontanero. (mano de obra; 12/04/2017) | 0.092 | 16.07 | 1.48 |
| mo034 | h | Ayudante fontanero. (mano de obra; 12/04/2017) | 0.092 | 15.22 | 1.40 |
| % | % | Medios auxiliares | 2 % | 13.47 | 0.27 |
|  |  | Total |  |  | 13.74 |

| Medición | Uds. | Largo | Parcial |
|---|---|---|---|
| Tipo A | 8 | 13.100 | 104.800 |
| Tipo B | 4 | 4.400 | 17.600 |
| Tipo C | 1 | 3.600 | 3.600 |
| Subtotal acumulado |  |  | 126.000 |
| Total |  |  | 126 |

## 06 Revestimientos y trasdosados
Importe: 18524.92

### 06.01 Alicatados
Importe: 649.12

**06.01.001** m² Alicatado con azulejo liso, 1/0/-/-, 20x31 cm, 10 €/m², colocado sobre una superficie soporte de fábrica en paramentos interiores, mediante mortero de cemento blanco BL-II/A-L 42,5 R M-5, sin junta (separación entre 1,5 y 3 mm); con cantoneras de PVC.
26.68 m² × 24.33 = 649.12
Suministro y colocación de alicatado con azulejo liso, 1/0/-/- (paramento, tipo 1; sin requisitos adicionales, tipo 0; ningún requisito adicional, tipo -/-), 20x31 cm, 10 €/m², recibido con mortero de cemento blanco BL-II/A-L 42,5 R M-5, extendido sobre toda la cara posterior de la pieza y ajustado a punta de paleta, rellenando con el mismo mortero los huecos que pudieran quedar. Incluso p/p de preparación de la superficie soporte mediante humedecido de la fábrica, salpicado con mortero de cemento fluido y repicado de la superficie de elementos de hormigón (pilares, etc.); replanteo, cortes, cantoneras de PVC, y juntas; rejuntado con lechada de cemento blanco, L, BL-V 22,5, para junta mínima (entre 1,5 y 3 mm), coloreada con la misma tonalidad de las piezas; acabado y limpieza final.
Incluye: Preparación de la superficie soporte. Replanteo de niveles y disposición de baldosas. Colocación de maestras o reglas. Preparación y aplicación del mortero. Formación de juntas de movimiento. Colocación de las baldosas. Ejecución de esquinas y rincones. Rejuntado de baldosas. Acabado y limpieza final.
Criterio de medición de proyecto: Superficie medida según documentación gráfica de Proyecto, deduciendo los huecos de superficie mayor de 3 m². No se ha incrementado la medición por roturas y recortes, ya que en la descomposición se ha considerado un 5% más de piezas.
Criterio de medición de obra: Se medirá la superficie realmente ejecutada según especificaciones de Proyecto, deduciendo los huecos de superficie mayor de 3 m².

| Código | Ud | Descripción | Rendimiento | Precio | Importe |
|---|---|---|---|---|---|
| mt020 | m³ | Mortero de cemento blanco BL-II/A-L 42,5 R, tipo M-5, confeccionado en obra con 250 kg/m³ de cemento y una proporción en volumen 1/6. (material) | 0.03 | 83.956 | 2.52 |
| mt043 | m | Cantonera de PVC en esquinas alicatadas. (material) | 0.5 | 1.251 | 0.63 |
| mt042 | m² | Baldosa cerámica de azulejo liso 1/0/-/-, 20x31 cm, 10,00€/m², según UNE-EN 14411. (material) | 1.05 | 9.852 | 10.34 |
| mt018 | m³ | Lechada de cemento blanco BL 22,5 X. (material) | 0.001 | 149.215 | 0.15 |
| mo014 | h | Oficial 1ª alicatador. (mano de obra; 18/04/2017) | 0.331 | 15.55 | 5.15 |
| mo025 | h | Ayudante alicatador. (mano de obra; 18/04/2017) | 0.332 | 15.24 | 5.06 |
| % | % | Medios auxiliares | 2 % | 23.85 | 0.48 |
|  |  | Total |  |  | 24.33 |

### 06.02 Pinturas
Importe: 105.93

**06.02.001** m² Esmalte sintético, color a elegir, acabado brillante, sobre superficie de hierro o acero, limpieza y preparación de la superficie a pintar, mediante medios manuales hasta dejarla exenta de grasas, dos manos de imprimación, con un espesor mínimo de película seca de 55 micras por mano (rendimiento: 0,139 l/m²) y dos manos de acabado con esmalte sintético con un espesor mínimo de película seca de 40 micras por mano (rendimiento: 0,091 l/m²).
8.218 m² × 12.89 = 105.93
Formación de capa de esmalte sintético, color a elegir, acabado brillante, sobre superficie de hierro o acero, mediante aplicación de dos manos de imprimación anticorrosiva, como fijador de superficie y protector antioxidante, con un espesor mínimo de película seca de 55 micras por mano (rendimiento: 0,139 l/m²) y dos manos de acabado con esmalte sintético a base de resinas alcídicas, con un espesor mínimo de película seca de 40 micras por mano (rendimiento: 0,091 l/m²). Incluso limpieza y preparación de la superficie a pintar, mediante medios manuales hasta dejarla exenta de grasas, antes de comenzar la aplicación de la 1ª mano de imprimación.
Incluye: Preparación y limpieza de la superficie soporte. Aplicación de dos manos de imprimación. Aplicación de dos manos de acabado.
Criterio de medición de proyecto: Superficie medida según documentación gráfica de Proyecto, sin descontar huecos, a dos caras, de fuera a fuera del tapajuntas.
Criterio de medición de obra: Se medirá la superficie realmente ejecutada según especificaciones de Proyecto, por ambas caras, incluyendo los tapajuntas.

| Código | Ud | Descripción | Rendimiento | Precio | Importe |
|---|---|---|---|---|---|
| mt068 | l | Imprimación de secado rápido, formulada con resinas alquídicas modificadas y fosfato de zinc. (material) | 0.278 | 4.138 | 1.15 |
| mt067 | l | Esmalte sintético brillante para exterior a base de resinas alcídicas y pigmentos, exento de plomo, color a elegir, aplicado con brocha, rodillo o pistola. (material) | 0.182 | 16.748 | 3.05 |
| mo015 | h | Oficial 1ª pintor. (mano de obra; 25/04/2017) | 0.274 | 15.55 | 4.26 |
| mo026 | h | Ayudante pintor. (mano de obra; 27/04/2017) | 0.274 | 15.24 | 4.18 |
| % | % | Medios auxiliares | 2 % | 12.64 | 0.25 |
|  |  | Total |  |  | 12.89 |

| Medición | Uds. | Largo | Ancho | Parcial |
|---|---|---|---|---|
| P01 | 2 | 1.650 | 2.490 | 8.217 |
| Subtotal: x2 caras |  |  |  | 8.217 |
| Ajuste | 1 | 0.001 |  | 0.001 |
| Subtotal acumulado |  |  |  | 8.218 |
| Total |  |  |  | 8.218 |

**06.02.002** m² Pintura plástica con textura lisa, color blanco, acabado mate, sobre paramentos horizontales y verticales interiores de yeso o escayola, que presentan moho, manchas de moho o humedad en su superficie, preparación del soporte con plaste de interior, mano de fondo con imprimación a base de copolímeros acrílicos en suspensión acuosa y dos manos de acabado con pintura plástica (rendimiento: 0,187 l/m² cada mano). (27/04/2017)
0 m² × 4.97 = 0.00
Formación de capa de pintura plástica con textura lisa, color blanco, acabado mate, sobre paramentos horizontales y verticales interiores de yeso o escayola, mediante aplicación de una mano de fondo de imprimación a base de copolímeros acrílicos en suspensión acuosa como fijador de superficie y dos manos de acabado con pintura plástica en dispersión acuosa tipo II según UNE 48243 (rendimiento: 0,187 l/m² cada mano). Incluso p/p de preparación del soporte mediante limpieza, regularización del 20% de su superficie en aquellos puntos donde haya pequeñas imperfecciones, golpes o arañazos, con plaste de interior, aplicado con espátula, llana o equipo neumático y tratamiento del 20% de su superficie contra la presencia de grasa o humedad, mediante la aplicación de pintura tixotrópica mate a base de resinas especiales y disolventes desodorizados.
Incluye: Preparación del soporte. Aplicación de la mano de fondo. Aplicación de las manos de acabado.
Criterio de medición de proyecto: Superficie medida según documentación gráfica de Proyecto, con el mismo criterio que el soporte base.
Criterio de medición de obra: Se medirá la superficie realmente ejecutada según especificaciones de Proyecto, con el mismo criterio que el soporte base.

| Código | Ud | Descripción | Rendimiento | Precio | Importe |
|---|---|---|---|---|---|
| mt070 | kg | Plaste de interior de 0,77 g/cm³ de densidad, para la preparación de soportes a pintar o empapelar, color blanco, aplicado con espátula, llana o pistola. (material; 27/04/2017) | 0.14 | 2.39 | 0.33 |
| mt071 | l | Pintura tixotrópica mate para uso interior a base de resinas especiales y disolventes desodorizados, de acción selladora, aislante antigrasa, antimohos, antihumedad y sin olor, de gran blancura, adherencia y cubrición, lavable y resistente al amarilleamiento, aplicada con brocha, rodillo o pistola. (material; 27/04/2017) | 0.05 | 11.7 | 0.59 |
| mt072 | l | Imprimación a base de copolímeros acrílicos en suspensión acuosa, para favorecer la cohesión de soportes poco consistentes y la adherencia de pinturas. (material; 27/04/2017) | 0.125 | 3.18 | 0.40 |
| mt073 | l | Pintura plástica para interior en dispersión acuosa, lavable, tipo II según UNE 48243, permeable al vapor de agua, color blanco, acabado mate, aplicada con brocha, rodillo o pistola. (material; 27/04/2017) | 0.374 | 1.5 | 0.56 |
| mo015 | h | Oficial 1ª pintor. | 0.173 | 15.55 | 2.69 |
| mo026 | h | Ayudante pintor. | 0.02 | 15.24 | 0.30 |
| % | % | Medios auxiliares | 2 % | 4.87 | 0.10 |
|  |  | Total |  |  | 4.97 |

### 06.03 Falsos techos
Importe: 17769.87

**06.03.001** m² Falso techo registrable suspendido, situado a una altura menor de 4 m, de paneles ligeros de lana de madera, de 600x1200 mm y 35 mm de espesor, color RAL a definir por la D.F., suspendidos del forjado mediante perfilería metálica oculta, de 35 mm de anchura.
379.5 m² × 32.57 = 12360.32
Suministro y montaje de falso techo registrable suspendido, situado a una altura menor de 4 m, constituido por paneles ligeros de lana de madera, de 600x1200 mm y 35 mm de espesor, color RAL a definir por la D.F., resistencia térmica 0,4861 m²K/W, conductividad térmica 0,072 W/(mK), suspendidos del forjado mediante perfilería metálica oculta, de 35 mm de anchura, comprendiendo perfiles primarios, secundarios y angulares de remate, fijados al techo mediante varillas y cuelgues. Totalmente terminado.
Incluye: Trazado en los muros del nivel del falso techo. Nivelación y colocación de los perfiles angulares. Replanteo de los perfiles primarios de la trama. Señalización de los puntos de anclaje al forjado. Nivelación y suspensión de los perfiles primarios y secundarios de la trama. Colocación de los paneles.
Criterio de medición de proyecto: Superficie medida entre paramentos, según documentación gráfica de Proyecto, sin descontar huecos para instalaciones.
Criterio de medición de obra: Se medirá la superficie realmente ejecutada según especificaciones de Proyecto, sin descontar huecos para instalaciones.

| Código | Ud | Descripción | Rendimiento | Precio | Importe |
|---|---|---|---|---|---|
| mt041 | m² | Panel ligero de lana de madera, de 600x1200 mm y 35 mm de espesor, formado por virutas de madera de 1,5 mm de diámetro aglomeradas con cemento, resistencia térmica 0,4861 m²K/W, conductividad térmica 0,072 W/(mK), densidad 342,86 kg/m³, factor de resistencia a la difusión del vapor de agua 0,4 y Euroclase B-s1, d0 de reacción al fuego, según UNE-EN 13168, para aislamiento térmico y acústico y protección frente a incendios, en edificación. Color RAL a definir por la D.F. (material) | 1.02 | 20.55 | 20.96 |
| mt023 | m | Perfil primario T 35 35x38x3700 mm, color blanco, de acero galvanizado, según UNE-EN 13964. (material) | 1.05 | 0.978 | 1.03 |
| mt024 | m | Perfil secundario T 35 35x38x600 mm, color blanco, de acero galvanizado, según UNE-EN 13964. (material) | 1.05 | 0.978 | 1.03 |
| mt025 | m | Perfil secundario T 35 35x38x1200 mm, color blanco, de acero galvanizado, según UNE-EN 13964. (material) | 1.05 | 0.978 | 1.03 |
| mt022 | m | Perfil angular 24/24/3000 mm, color blanco, de acero galvanizado, según UNE-EN 13964. (material) | 0.5 | 0.499 | 0.25 |
| mt028 | Ud | Cuelgue para falsos techos suspendidos. (material) | 0.9 | 0.758 | 0.68 |
| mt029 | Ud | Seguro para la fijación del cuelgue, en falsos techos suspendidos. (material) | 0.9 | 0.128 | 0.12 |
| mt030 | Ud | Conexión superior para fijar la varilla al cuelgue, en falsos techos suspendidos. (material) | 0.9 | 0.926 | 0.83 |
| mt027 | Ud | Varilla de cuelgue. (material) | 0.9 | 0.423 | 0.38 |
| mt031 | Ud | Fijación compuesta por taco y tornillo 5x27. (material) | 0.9 | 0.059 | 0.05 |
| mo009 | h | Oficial 1ª montador de falsos techos. (mano de obra; 27/04/2017) | 0.178 | 16.07 | 2.86 |
| mo028 | h | Ayudante montador de falsos techos. (mano de obra; 27/04/2017) | 0.178 | 15.24 | 2.71 |
| % | % | Medios auxiliares | 2 % | 31.93 | 0.64 |
|  |  | Total |  |  | 32.57 |

| Medición | Uds. | Largo | Parcial |
|---|---|---|---|
| Circulaciones | 1 | 192.850 | 192.850 |
|  | 1 | 3.500 | 3.500 |
| Aseos | 1 | 21.100 | 21.100 |
|  | 1 | 2.700 | 2.700 |
| Subtotal |  |  | 220.150 |
| Gimnasio | 1 | 151.000 | 151.000 |
|  | 1 | 5.850 | 5.850 |
|  | 1 | 2.500 | 2.500 |
| Subtotal |  |  | 159.350 |
| Subtotal acumulado |  |  | 379.500 |
| Total |  |  | 379.5 |

**06.03.002** m² Aislamiento acústico sobre falso techo formado por panel de lana mineral natural (LMN), no revestido, suministrado en rollos, Ultracoustic R "KNAUF INSULATION", de 70 mm de espesor.
727 m² × 6.45 = 4689.15
Suministro y colocación de aislamiento acústico sobre falso techo de placas, formado por panel de lana mineral natural (LMN), no revestido, suministrado en rollos, Ultracoustic R "KNAUF INSULATION", de 70 mm de espesor, según UNE-EN 13162, resistencia térmica 1,85 m²K/W, conductividad térmica 0,037 W/(mK). Incluso p/p de cortes del aislante.
Incluye: Corte, ajuste y colocación del aislamiento.
Criterio de medición de proyecto: Superficie medida entre paramentos, según documentación gráfica de Proyecto, sin descontar huecos para instalaciones.
Criterio de medición de obra: Se medirá la superficie realmente ejecutada según especificaciones de Proyecto, sin descontar huecos para instalaciones.

| Código | Ud | Descripción | Rendimiento | Precio | Importe |
|---|---|---|---|---|---|
| mt037 | m² | Panel de lana mineral natural (LMN), no revestido, suministrado en rollos, de 80 mm de espesor, según UNE-EN 13162, resistencia térmica 1,85 m²K/W, conductividad térmica 0,037 W/(mK), Euroclase A1 de reacción al fuego, con código de designación MW-EN 13162-T2-AFr5, de aplicación como aislante térmico y acústico. (material) | 1.05 | 4.108 | 4.31 |
| mo020 | h | Oficial 1ª montador de aislamientos. | 0.064 | 16.07 | 1.03 |
| mo032 | h | Ayudante montador de aislamientos. | 0.064 | 15.24 | 0.98 |
| % | % | Medios auxiliares | 2 % | 6.32 | 0.13 |
|  |  | Total |  |  | 6.45 |

| Medición | Uds. | Largo | Parcial |
|---|---|---|---|
| Circulaciones | 2 | 192.850 | 385.700 |
|  | 2 | 3.500 | 7.000 |
| Aseos | 2 | 21.100 | 42.200 |
|  | 2 | 2.700 | 5.400 |
| Subtotal: x2 capas |  |  | 440.300 |
| Gimnasio | 2 | 135.000 | 270.000 |
|  | 2 | 5.850 | 11.700 |
|  | 2 | 2.500 | 5.000 |
| Subtotal: x2 capas |  |  | 286.700 |
| Subtotal acumulado |  |  | 727.000 |
| Total |  |  | 727 |

**06.03.003** m Tabica vertical en cambio de nivel de falso techo, mediante paneles ligeros de lana de madera, de 35 mm de espesor, color RAL a definir por la D.F., para cerrar un espacio de 30 cm de altura.
40 m × 18.01 = 720.40
Formación de tabica vertical en cambio de nivel de falso techo, mediante paneles ligeros de lana de madera, de 600x1200 mm y 35 mm de espesor, color RAL a definir por la D.F., resistencia térmica 0,4861 m²K/W, conductividad térmica 0,072 W/(mK), para cerrar un espacio de 30 cm de altura. Incluso p/p de corte, fijación y repaso de juntas.
Incluye: Replanteo y trazado en los paramentos de la situación de la tabica. Presentación y corte de las piezas. Colocación y rejuntado de las piezas. Repasos de encuentros entre piezas, esquinas y rincones.
Criterio de medición de proyecto: Longitud medida según documentación gráfica de Proyecto.
Criterio de medición de obra: Se medirá la longitud realmente ejecutada según especificaciones de Proyecto.

| Código | Ud | Descripción | Rendimiento | Precio | Importe |
|---|---|---|---|---|---|
| mt041 | m² |  | 0.33 | 20.55 | 6.78 |
| mt031 | Ud | Fijación compuesta por taco y tornillo 5x27. | 0.9 | 0.059 | 0.05 |
| mo009 | h | Oficial 1ª montador de falsos techos. | 0.346 | 16.07 | 5.56 |
| mo028 | h | Ayudante montador de falsos techos. | 0.346 | 15.24 | 5.27 |
| % | % | Medios auxiliares | 2 % | 17.66 | 0.35 |
|  |  | Total |  |  | 18.01 |

| Medición | Uds. | Largo | Parcial |
|---|---|---|---|
| Gimnasio | 1 | 40.000 | 40.000 |
| Total |  |  | 40 |

## 07 Señalización y equipamiento
Importe: 170.58

### 07.01 Indicadores, marcados, rotulaciones, ...
Importe: 170.58

**07.01.001** m² Letra indicativa según plano, en chapa de acero de 8 mm de espesor cortada con láser, acabado pintado al horno de color negro, montada mediante anclaje químico con varillas roscadas.
2 m² × 85.29 = 170.58
Suministro y montaje de letra indicativa según plano, en chapa de acero de 8 mm de espesor cortada con láser, acabado pintado al horno de color negro, y elementos para fijación, de acero pintado al horno. Incluso ajuste final en obra.
Incluye: Replanteo. Presentación y nivelación. Resolución de las uniones de la subestructura a los paramentos. Montaje de elementos complementarios.
Criterio de medición de proyecto: Superficie medida según documentación gráfica de Proyecto,
Criterio de medición de obra: Se medirá la superficie realmente ejecutada según especificaciones de Proyecto.

| Código | Ud | Descripción | Rendimiento | Precio | Importe |
|---|---|---|---|---|---|
| mt066 | m² | Celosía fija con motivo específico según plano, en chapa de acero de 8 mm de espesor cortada con láser, acabado pintado al horno de color negro. (material) | 1 | 70.86 | 70.86 |
| mo011 | h | Oficial 1ª cerrajero. | 0.41 | 15.79 | 6.47 |
| mo024 | h | Ayudante cerrajero. | 0.411 | 15.3 | 6.29 |
| % | % | Medios auxiliares | 2 % | 83.62 | 1.67 |
|  |  | Total |  |  | 85.29 |

## 08 Gestión de residuos
Importe: 688.74

### 08.01 Tratamientos previos de los residuos
Importe: 30.92

**08.01.001** m³ Clasificación a pie de obra de los residuos de construcción y/o demolición, separándolos en fracciones (hormigón, cerámicos, metales, maderas, vidrios, plásticos, papeles o cartones y residuos peligrosos), dentro de la obra en la que se produzcan, con medios manuales.
12.57 m³ × 2.463
Clasificación a pie de obra de los residuos de construcción y/o demolición, separándolos en las siguientes fracciones: hormigón, cerámicos, metales, maderas, vidrios, plásticos, papeles o cartones y residuos peligrosos; dentro de la obra en la que se produzcan, con medios manuales, para su carga en el camión o contenedor correspondiente.
Criterio de medición de proyecto: Volumen teórico, estimado a partir del peso y la densidad aparente de los diferentes materiales que componen los residuos, según documentación gráfica de Proyecto.
Criterio de medición de obra: Se medirá, incluyendo el esponjamiento, el volumen de residuos realmente clasificado según especificaciones de Proyecto.

| Medición | Uds. | Largo | Parcial |
|---|---|---|---|
| RCD petreos | 1 | 0.820 | 0.820 |
| RCD no petreos | 1 | 11.750 | 11.750 |
| Subtotal acumulado |  |  | 12.570 |
| Total |  |  | 12.57 |

### 08.02 Gestión de residuos inertes
Importe: 547.6

**08.02.001** Ud Transporte de mezcla sin clasificar de residuos inertes producidos en obras de construcción y/o demolición, con contenedor de 2,5 m³, a vertedero específico, instalación de tratamiento de residuos de construcción y demolición externa a la obra o centro de valorización o eliminación de residuos. (25/02/2019)
1 Ud × 100.52 = 100.52
Transporte de mezcla sin clasificar de residuos inertes producidos en obras de construcción y/o demolición, con contenedor de 2,5 m³, a vertedero específico, instalación de tratamiento de residuos de construcción y demolición externa a la obra o centro de valorización o eliminación de residuos, considerando ida, descarga y vuelta. Incluso servicio de entrega, alquiler y recogida en obra del contenedor.
Incluye: Carga a camión del contenedor. Transporte de residuos de construcción a vertedero específico, instalación de tratamiento de residuos de construcción y demolición externa a la obra o centro de valorización o eliminación de residuos.
Criterio de medición de proyecto: Número de unidades previstas, según documentación gráfica de Proyecto.
Criterio de medición de obra: Se medirá el número de unidades realmente transportadas según especificaciones de Proyecto.

| Código | Ud | Descripción | Rendimiento | Precio | Importe |
|---|---|---|---|---|---|
| mq001 | Ud | Carga y cambio de contenedor de 2,5 m³, para recogida de mezcla sin clasificar de residuos inertes producidos en obras de construcción y/o demolición, colocado en obra a pie de carga, incluso servicio de entrega y alquiler. (maquinaria) | 0.97 | 101.601 | 98.55 |
| % | % | Medios auxiliares | 2 % | 98.55 | 1.97 |
|  |  | Total |  |  | 100.52 |

**08.02.002** Ud Transporte de residuos inertes metálicos producidos en obras de construcción y/o demolición, con contenedor de 6 m³, a vertedero específico, instalación de tratamiento de residuos de construcción y demolición externa a la obra o centro de valorización o eliminación de residuos. (25/02/2019)
1 Ud × 128.36 = 128.36
Transporte de residuos inertes metálicos producidos en obras de construcción y/o demolición, con contenedor de 6 m³, a vertedero específico, instalación de tratamiento de residuos de construcción y demolición externa a la obra o centro de valorización o eliminación de residuos, considerando ida, descarga y vuelta. Incluso servicio de entrega, alquiler y recogida en obra del contenedor.
Incluye: Carga a camión del contenedor. Transporte de residuos de construcción a vertedero específico, instalación de tratamiento de residuos de construcción y demolición externa a la obra o centro de valorización o eliminación de residuos.
Criterio de medición de proyecto: Número de unidades previstas, según documentación gráfica de Proyecto.
Criterio de medición de obra: Se medirá el número de unidades realmente transportadas según especificaciones de Proyecto.

| Código | Ud | Descripción | Rendimiento | Precio | Importe |
|---|---|---|---|---|---|
| mq003 | Ud | Carga y cambio de contenedor de 6 m³, para recogida de residuos inertes metálicos producidos en obras de construcción y/o demolición, colocado en obra a pie de carga, incluso servicio de entrega y alquiler. (maquinaria) | 0.97 | 129.728 | 125.84 |
| % | % | Medios auxiliares | 2 % | 125.84 | 2.52 |
|  |  | Total |  |  | 128.36 |

**08.02.003** Ud Transporte de residuos inertes vítreos producidos en obras de construcción y/o demolición, con contenedor de 6 m³, a vertedero específico, instalación de tratamiento de residuos de construcción y demolición externa a la obra o centro de valorización o eliminación de residuos. (25/02/2019)
1 Ud × 128.36 = 128.36
Transporte de residuos inertes vítreos producidos en obras de construcción y/o demolición, con contenedor de 6 m³, a vertedero específico, instalación de tratamiento de residuos de construcción y demolición externa a la obra o centro de valorización o eliminación de residuos, considerando ida, descarga y vuelta. Incluso servicio de entrega, alquiler y recogida en obra del contenedor.
Incluye: Carga a camión del contenedor. Transporte de residuos de construcción a vertedero específico, instalación de tratamiento de residuos de construcción y demolición externa a la obra o centro de valorización o eliminación de residuos.
Criterio de medición de proyecto: Número de unidades previstas, según documentación gráfica de Proyecto.
Criterio de medición de obra: Se medirá el número de unidades realmente transportadas según especificaciones de Proyecto.

| Código | Ud | Descripción | Rendimiento | Precio | Importe |
|---|---|---|---|---|---|
| mq002 | Ud | Carga y cambio de contenedor de 6 m³, para recogida de residuos inertes vítreos producidos en obras de construcción y/o demolición, colocado en obra a pie de carga, incluso servicio de entrega y alquiler. (maquinaria) | 0.97 | 129.728 | 125.84 |
| % | % | Medios auxiliares | 2 % | 125.84 | 2.52 |
|  |  | Total |  |  | 128.36 |

**08.02.004** Ud Canon de vertido por entrega de contenedor de 2,5 m³ con mezcla sin clasificar de residuos inertes producidos en obras de construcción y/o demolición, en vertedero específico, instalación de tratamiento de residuos de construcción y demolición externa a la obra o centro de valorización o eliminación de residuos. (25/02/2019)
1 Ud × 42.04 = 42.04
Canon de vertido por entrega de contenedor de 2,5 m³ con mezcla sin clasificar de residuos inertes producidos en obras de construcción y/o demolición, en vertedero específico, instalación de tratamiento de residuos de construcción y demolición externa a la obra o centro de valorización o eliminación de residuos. Sin incluir servicio de entrega, alquiler, recogida en obra del contenedor y transporte.
Criterio de medición de proyecto: Número de unidades previstas, según documentación gráfica de Proyecto.
Criterio de medición de obra: Se medirá el número de unidades realmente entregadas según especificaciones de Proyecto.

| Código | Ud | Descripción | Rendimiento | Precio | Importe |
|---|---|---|---|---|---|
| mq004 | Ud | Canon de vertido por entrega de contenedor de 2,5 m³ con mezcla sin clasificar de residuos inertes producidos en obras de construcción y/o demolición, en vertedero específico, instalación de tratamiento de residuos de construcción y demolición externa a la obra o centro de valorización o eliminación de residuos. (maquinaria) | 0.97 | 42.49 | 41.22 |
| % | % | Medios auxiliares | 2 % | 41.22 | 0.82 |
|  |  | Total |  |  | 42.04 |

**08.02.005** Ud Canon de vertido por entrega de contenedor de 6 m³ con residuos inertes vítreos producidos en obras de construcción y/o demolición, en vertedero específico, instalación de tratamiento de residuos de construcción y demolición externa a la obra o centro de valorización o eliminación de residuos. (25/02/2019)
1 Ud × 74.16 = 74.16
Canon de vertido por entrega de contenedor de 6 m³ con residuos inertes vítreos producidos en obras de construcción y/o demolición, en vertedero específico, instalación de tratamiento de residuos de construcción y demolición externa a la obra o centro de valorización o eliminación de residuos. Sin incluir servicio de entrega, alquiler, recogida en obra del contenedor y transporte.
Criterio de medición de proyecto: Número de unidades previstas, según documentación gráfica de Proyecto.
Criterio de medición de obra: Se medirá el número de unidades realmente entregadas según especificaciones de Proyecto.

| Código | Ud | Descripción | Rendimiento | Precio | Importe |
|---|---|---|---|---|---|
| mq005 | Ud | Canon de vertido por entrega de contenedor de 6 m³ con residuos inertes vítreos producidos en obras de construcción y/o demolición, en vertedero específico, instalación de tratamiento de residuos de construcción y demolición externa a la obra o centro de valorización o eliminación de residuos. (maquinaria) | 0.97 | 74.962 | 72.71 |
| % | % | Medios auxiliares | 2 % | 72.71 | 1.45 |
|  |  | Total |  |  | 74.16 |

**08.02.006** Ud Canon de vertido por entrega de contenedor de 6 m³ con residuos inertes metálicos producidos en obras de construcción y/o demolición, en vertedero específico, instalación de tratamiento de residuos de construcción y demolición externa a la obra o centro de valorización o eliminación de residuos. (25/02/2019)
1 Ud × 74.16 = 74.16
Canon de vertido por entrega de contenedor de 6 m³ con residuos inertes metálicos producidos en obras de construcción y/o demolición, en vertedero específico, instalación de tratamiento de residuos de construcción y demolición externa a la obra o centro de valorización o eliminación de residuos. Sin incluir servicio de entrega, alquiler, recogida en obra del contenedor y transporte.
Criterio de medición de proyecto: Número de unidades previstas, según documentación gráfica de Proyecto.
Criterio de medición de obra: Se medirá el número de unidades realmente entregadas según especificaciones de Proyecto.

| Código | Ud | Descripción | Rendimiento | Precio | Importe |
|---|---|---|---|---|---|
| mq006 | Ud | Canon de vertido por entrega de contenedor de 6 m³ con residuos inertes metálicos producidos en obras de construcción y/o demolición, en vertedero específico, instalación de tratamiento de residuos de construcción y demolición externa a la obra o centro de valorización o eliminación de residuos. (maquinaria) | 0.97 | 74.962 | 72.71 |
| % | % | Medios auxiliares | 2 % | 72.71 | 1.45 |
|  |  | Total |  |  | 74.16 |

### 08.03 Gestión de residuos peligrosos
Importe: 110.22

**08.03.001** Ud Bidón de 60 litros de capacidad para residuos peligrosos, apto para almacenar residuos de pintura y barniz que contienen disolventes orgánicos u otras sustancias peligrosas.
1 Ud × 39.73 = 39.73
Suministro y ubicación en obra de bidón de 60 litros de capacidad para residuos peligrosos procedentes de la construcción o demolición, apto para almacenar residuos de pintura y barniz que contienen disolventes orgánicos u otras sustancias peligrosas. Incluso marcado del recipiente con la etiqueta correspondiente.
Incluye: Suministro y ubicación.
Criterio de medición de proyecto: Número de unidades previstas, según documentación gráfica de Proyecto.
Criterio de medición de obra: Se medirá el número de unidades realmente ejecutadas según especificaciones de Proyecto.

| Código | Ud | Descripción | Rendimiento | Precio | Importe |
|---|---|---|---|---|---|
| mt015 | Ud | Bidón de 60 litros de capacidad, apto para almacenar residuos peligrosos. (material) | 1 | 37.565 | 37.57 |
| mo037 | h | Peón ordinario construcción. | 0.092 | 14.97 | 1.38 |
| % | % | Medios auxiliares | 2 % | 38.95 | 0.78 |
|  |  | Total |  |  | 39.73 |

**08.03.002** Ud Transporte de bidón de 60 litros de capacidad con residuos peligrosos a vertedero específico, instalación de tratamiento de residuos de construcción y demolición externa a la obra o centro de valorización o eliminación de residuos. (25/02/2019)
1 Ud × 31.03 = 31.03
Transporte de bidón de 60 litros de capacidad con residuos peligrosos procedentes de la construcción o demolición, a vertedero específico, instalación de tratamiento de residuos de construcción y demolición externa a la obra o centro de valorización o eliminación de residuos, considerando la carga y descarga de los bidones.
Incluye: Carga de bidones. Transporte de bidones a vertedero específico, instalación de tratamiento de residuos de construcción y demolición externa a la obra o centro de valorización o eliminación de residuos. Descarga de bidones.
Criterio de medición de proyecto: Número de unidades previstas, según documentación gráfica de Proyecto.
Criterio de medición de obra: Se medirá el número de unidades realmente transportadas según especificaciones de Proyecto.

| Código | Ud | Descripción | Rendimiento | Precio | Importe |
|---|---|---|---|---|---|
| mt016 | Ud | Transporte de bidón de 60 litros de capacidad, apto para almacenar residuos peligrosos, a vertedero específico, instalación de tratamiento de residuos de construcción y demolición externa a la obra o centro de valorización o eliminación de residuos, incluso servicio de entrega. (material) | 1 | 30.422 | 30.42 |
| % | % | Medios auxiliares | 2 % | 30.42 | 0.61 |
|  |  | Total |  |  | 31.03 |

**08.03.003** Ud Canon de vertido por entrega a gestor autorizado de residuos peligrosos, de bidón de 60 litros de capacidad con residuos del decapado o eliminación de pintura y barniz que contienen disolventes orgánicos u otras sustancias peligrosas procedentes de la construcción o demolición. (25/02/2019)
1 Ud × 39.46 = 39.46
Canon de vertido por entrega a gestor autorizado de residuos peligrosos, de bidón de 60 litros de capacidad con residuos del decapado o eliminación de pintura y barniz que contienen disolventes orgánicos u otras sustancias peligrosas procedentes de la construcción o demolición. Sin incluir el coste del recipiente ni el transporte.
Criterio de medición de proyecto: Número de unidades previstas, según documentación gráfica de Proyecto.
Criterio de medición de obra: Se medirá el número de unidades realmente entregadas según especificaciones de Proyecto.

| Código | Ud | Descripción | Rendimiento | Precio | Importe |
|---|---|---|---|---|---|
| mt017 | Ud | Canon de vertido por entrega a gestor autorizado de residuos peligrosos de bidón de 60 litros de capacidad, con residuos del decapado o eliminación de pintura y barniz que contienen disolventes orgánicos u otras sustancias peligrosas procedentes de la construcción o demolición. (material) | 1 | 38.688 | 38.69 |
| % | % | Medios auxiliares | 2 % | 38.69 | 0.77 |
|  |  | Total |  |  | 39.46 |

## 09 Seguridad y salud
Importe: 3882.17

### 09.01 Sistemas de protección colectiva
Importe: 769.08

**09.01.001** m Vallado provisional de solar compuesto por vallas trasladables de 3,50x2,00 m, formadas por panel de malla electrosoldada de 200x100 mm de paso de malla y postes verticales de 40 mm de diámetro, acabado galvanizado, colocados sobre bases prefabricadas de hormigón fijadas al pavimento. Amortizables las vallas en 20 usos y las bases en 20 usos.
210 m × 2.86 = 600.60
Vallado provisional de solar compuesto por vallas trasladables de 3,50x2,00 m, formadas por panel de malla electrosoldada con pliegues de refuerzo, de 200x100 mm de paso de malla, con alambres horizontales de 5 mm de diámetro y verticales de 4 mm, soldados en los extremos a postes verticales de 40 mm de diámetro, acabado galvanizado, amortizables en 20 usos y bases prefabricadas de hormigón fijadas al pavimento, de 65x24x12 cm, con 8 orificios, para soporte de los postes, amortizables en 20 usos. Incluso p/p de montaje, pletinas de 20x4 mm y elementos de fijación al pavimento, mantenimiento en condiciones seguras durante todo el periodo de tiempo que se requiera y desmontaje.
Incluye: Montaje. Fijación de las bases al pavimento. Desmontaje posterior. Transporte hasta el lugar de almacenaje o retirada a contenedor.
Criterio de medición de proyecto: Longitud medida según Estudio o Estudio Básico de Seguridad y Salud.
Criterio de medición de obra: Se medirá la longitud realmente montada según especificaciones de Estudio o Estudio Básico de Seguridad y Salud.

| Código | Ud | Descripción | Rendimiento | Precio | Importe |
|---|---|---|---|---|---|
| mt149 | Ud | Valla trasladable de 3,50x2,00 m, formada por panel de malla electrosoldada con pliegues de refuerzo, de 200x100 mm de paso de malla, con alambres horizontales de 5 mm de diámetro y verticales de 4 mm de diámetro, soldados en los extremos a postes verticales de 40 mm de diámetro, acabado galvanizado, para delimitación provisional de zona de obras, incluso argollas para unión de postes. (material) | 0.015 | 28.403 | 0.43 |
| mt151 | Ud | Base prefabricada de hormigón, de 65x24x12 cm, con 8 orificios, reforzada con varillas de acero, para soporte de valla trasladable. (material) | 0.02 | 4.434 | 0.09 |
| mt012 | m | Pletina de acero laminado UNE-EN 10025 S275JR, en perfil plano laminado en caliente, de 20x4 mm, para aplicaciones estructurales. (material) | 0.024 | 0.738 | 0.02 |
| mo038 | h | Oficial 1ª Seguridad y Salud. (mano de obra; 26/02/2019) | 0.074 | 15.55 | 1.15 |
| mo039 | h | Peón Seguridad y Salud. (mano de obra; 26/02/2019) | 0.074 | 14.97 | 1.11 |
| % | % | Medios auxiliares | 2 % | 2.80 | 0.06 |
|  |  | Total |  |  | 2.86 |

**09.01.002** Ud Valla trasladable de 3,50x2,00 m, colocada en vallado provisional de solar, formada por panel de malla electrosoldada de 200x100 mm de paso de malla y postes verticales de 40 mm de diámetro, acabado galvanizado, con puerta incorporada para acceso peatonal, de una hoja, de 0,90x2,00 m, colocados los postes sobre bases prefabricadas de hormigón fijadas al pavimento. Amortizable la valla con puerta incorporada en 20 usos y las bases en 20 usos.
1 Ud × 14.3 = 14.30
Suministro y colocación de valla trasladable de 3,50x2,00 m, colocada en vallado provisional de solar, formada por panel de malla electrosoldada con pliegues de refuerzo, de 200x100 mm de paso de malla, con alambres horizontales de 5 mm de diámetro y verticales de 4 mm, soldados en los extremos a postes verticales de 40 mm de diámetro, acabado galvanizado, con puerta incorporada para acceso peatonal, de una hoja, de 0,90x2,00 m, con lengüetas para candado, amortizable en 20 usos y bases prefabricadas de hormigón fijadas al pavimento, de 65x24x12 cm, con 8 orificios, para soporte de los postes, amortizables en 20 usos. Incluso p/p de montaje, pletinas de 20x4 mm y elementos de fijación al pavimento, mantenimiento en condiciones seguras durante todo el periodo de tiempo que se requiera y desmontaje.
Incluye: Montaje. Fijación de las bases al pavimento. Desmontaje posterior. Transporte hasta el lugar de almacenaje o retirada a contenedor.
Criterio de medición de proyecto: Número de unidades previstas, según Estudio o Estudio Básico de Seguridad y Salud.
Criterio de medición de obra: Se medirá el número de unidades realmente colocadas según especificaciones de Estudio o Estudio Básico de Seguridad y Salud.

| Código | Ud | Descripción | Rendimiento | Precio | Importe |
|---|---|---|---|---|---|
| mt150 | Ud | Valla trasladable de 3,50x2,00 m, formada por panel de malla electrosoldada con pliegues de refuerzo, de 200x100 mm de paso de malla, con alambres horizontales de 5 mm de diámetro y verticales de 4 mm de diámetro, soldados en los extremos a postes verticales de 40 mm de diámetro, acabado galvanizado, con puerta incorporada para acceso peatonal, de una hoja, de 0,90x2,00 m, incluso argollas para unión de postes y lengüetas para candado. (material) | 0.05 | 185.144 | 9.26 |
| mt151 | Ud | Base prefabricada de hormigón, de 65x24x12 cm, con 8 orificios, reforzada con varillas de acero, para soporte de valla trasladable. | 0.1 | 4.434 | 0.44 |
| mt012 | m | Pletina de acero laminado UNE-EN 10025 S275JR, en perfil plano laminado en caliente, de 20x4 mm, para aplicaciones estructurales. | 0.12 | 0.738 | 0.09 |
| mo038 | h | Oficial 1ª Seguridad y Salud. | 0.094 | 15.55 | 1.46 |
| mo039 | h | Peón Seguridad y Salud. | 0.185 | 14.97 | 2.77 |
| % | % | Medios auxiliares | 2 % | 14.02 | 0.28 |
|  |  | Total |  |  | 14.3 |

**09.01.003** Ud Puerta para acceso de vehículos de chapa de acero galvanizado, de dos hojas, de 4,0x2,0 m, colocada en vallado provisional de solar, sujeta mediante postes del mismo material, anclados al terreno con dados de hormigón, amortizable en 10 usos.
1 Ud × 108.64 = 108.64
Suministro y colocación de puerta para acceso de vehículos de chapa de acero galvanizado, de dos hojas, de 4,0x2,0 m, con lengüetas para candado y herrajes de cierre al suelo, colocada en vallado provisional de solar, sujeta mediante postes del mismo material, anclados al terreno con dados de hormigón HM-20/P/20/I, amortizable en 10 usos. Incluso p/p de excavación, hormigonado de los dados, mantenimiento en condiciones seguras durante todo el periodo de tiempo que se requiera y desmontaje.
Incluye: Excavación. Ejecución de los dados de hormigón. Aplomado y alineado de los postes. Anclaje de los postes en los dados. Colocación y fijación de la puerta. Desmontaje del conjunto. Transporte hasta el lugar de almacenaje o retirada a contenedor.
Criterio de medición de proyecto: Número de unidades previstas, según Estudio o Estudio Básico de Seguridad y Salud.
Criterio de medición de obra: Se medirá el número de unidades realmente colocadas según especificaciones de Estudio o Estudio Básico de Seguridad y Salud.

| Código | Ud | Descripción | Rendimiento | Precio | Importe |
|---|---|---|---|---|---|
| mt148 | Ud | Puerta para acceso de vehículos de chapa de acero galvanizado, de dos hojas, de 4,0x2,0 m, con lengüetas para candado y herrajes de cierre al suelo, sujeta mediante postes del mismo material. (material) | 0.1 | 785.146 | 78.51 |
| mt021 | m³ | Hormigón HM-20/P/20/I, fabricado en central. (material) | 0.25 | 55.849 | 13.96 |
| mo038 | h | Oficial 1ª Seguridad y Salud. | 0.46 | 15.55 | 7.15 |
| mo039 | h | Peón Seguridad y Salud. | 0.46 | 14.97 | 6.89 |
| % | % | Medios auxiliares | 2 % | 106.51 | 2.13 |
|  |  | Total |  |  | 108.64 |

**09.01.004** Ud Protección de hueco de ventana de entre 60 y 95 cm de anchura en cerramiento exterior, mediante dos tubos metálicos extensibles, amortizables en 20 usos.
6 Ud × 7.59 = 45.54
Protección de hueco de ventana de entre 60 y 95 cm de anchura en cerramiento exterior, mediante dos tubos metálicos extensibles, con tornillo cilíndrico con hexágono interior para llave Allen, para fijación de los tubos, amortizables en 20 usos, colocados una vez construida la hoja exterior del cerramiento y anclados a los orificios previamente realizados en los laterales del hueco de la ventana. Incluso p/p de montaje, mantenimiento en condiciones seguras durante todo el periodo de tiempo que se requiera y desmontaje.
Incluye: Realización de los orificios en los laterales del hueco de la ventana. Montaje del conjunto. Desmontaje del conjunto. Transporte hasta el lugar de almacenaje o retirada a contenedor.
Criterio de medición de proyecto: Número de unidades previstas, según Estudio o Estudio Básico de Seguridad y Salud.
Criterio de medición de obra: Se medirá el número de unidades realmente colocadas según especificaciones de Estudio o Estudio Básico de Seguridad y Salud.

| Código | Ud | Descripción | Rendimiento | Precio | Importe |
|---|---|---|---|---|---|
| mt147 | Ud | Tubo metálico extensible de 60/95 cm de longitud, con tornillo cilíndrico con hexágono interior para llave Allen, para fijación de los tubos. (material) | 0.1 | 59.869 | 5.99 |
| mo039 | h | Peón Seguridad y Salud. | 0.097 | 14.97 | 1.45 |
| % | % | Medios auxiliares | 2 % | 7.44 | 0.15 |
|  |  | Total |  |  | 7.59 |

### 09.02 Formación
Importe: 309.52

**09.02.001** Ud Hora de charla para formación de Seguridad y Salud en el Trabajo. (26/02/2019)
4 Ud × 35.17 = 140.68
Hora de charla para formación de Seguridad y Salud en el Trabajo, realizada por Técnico cualificado perteneciente a una empresa asesora en Seguridad y Prevención de Riesgos. Incluso p/p de pérdida de horas de trabajo por parte de los trabajadores asistentes a la charla, considerando una media de seis personas.
Criterio de medición de proyecto: Número de unidades previstas, según Estudio o Estudio Básico de Seguridad y Salud.
Criterio de medición de obra: Se medirá el número de unidades realmente realizadas según especificaciones de Estudio o Estudio Básico de Seguridad y Salud.

| Código | Ud | Descripción | Rendimiento | Precio | Importe |
|---|---|---|---|---|---|
| mt140 | Ud | Coste de la hora de charla para formación de Seguridad y Salud en el Trabajo, realizada por Técnico cualificado. (material) | 1 | 34.481 | 34.48 |
| % | % | Medios auxiliares | 2 % | 34.48 | 0.69 |
|  |  | Total |  |  | 35.17 |

**09.02.002** Ud Reunión del Comité de Seguridad y Salud en el Trabajo. (26/02/2019)
4 Ud × 42.21 = 168.84
Reunión del Comité de Seguridad y Salud en el Trabajo, considerando una reunión de dos horas. El Comité estará compuesto por un técnico cualificado en materia de Seguridad y Salud con categoría de encargado de obra, dos trabajadores con categoría de oficial de 2ª, un ayudante y un vigilante de Seguridad y Salud con categoría de oficial de 1ª.
Criterio de medición de proyecto: Número de unidades previstas, según Estudio o Estudio Básico de Seguridad y Salud.
Criterio de medición de obra: Se medirá el número de unidades realmente realizadas según especificaciones de Estudio o Estudio Básico de Seguridad y Salud.

| Código | Ud | Descripción | Rendimiento | Precio | Importe |
|---|---|---|---|---|---|
| mt139 | Ud | Coste de la reunión del Comité de Seguridad y Salud en el Trabajo. (material) | 1 | 41.378 | 41.38 |
| % | % | Medios auxiliares | 2 % | 41.38 | 0.83 |
|  |  | Total |  |  | 42.21 |

### 09.03 Equipos de protección individual
Importe: 701.68

**09.03.001** Ud Casco contra golpes, amortizable en 10 usos. (26/02/2019)
30 Ud × 0.21 = 6.30
Suministro de casco contra golpes, destinado a proteger al usuario de los efectos de golpes de su cabeza contra objetos duros e inmóviles, amortizable en 10 usos.
Criterio de medición de proyecto: Número de unidades previstas, según Estudio o Estudio Básico de Seguridad y Salud.
Criterio de medición de obra: Se medirá el número de unidades realmente suministradas según especificaciones de Estudio o Estudio Básico de Seguridad y Salud.

| Código | Ud | Descripción | Rendimiento | Precio | Importe |
|---|---|---|---|---|---|
| mt108 | Ud | Casco contra golpes, EPI de categoría II, según EN 812, cumpliendo todos los requisitos de seguridad según el R.D. 1407/1992. (material) | 0.1 | 2.128 | 0.21 |
| % | % | Medios auxiliares | 2 % | 0.21 | 0.00 |
|  |  | Total |  |  | 0.21 |

**09.03.002** Ud Gafas de protección con montura integral, resistentes a polvo grueso, amortizable en 5 usos. (26/02/2019)
2 Ud × 3.3 = 6.60
Suministro de gafas de protección con montura integral, resistentes a polvo grueso, con ocular único sobre una montura flexible y cinta elástica, amortizable en 5 usos.
Criterio de medición de proyecto: Número de unidades previstas, según Estudio o Estudio Básico de Seguridad y Salud.
Criterio de medición de obra: Se medirá el número de unidades realmente suministradas según especificaciones de Estudio o Estudio Básico de Seguridad y Salud.

| Código | Ud | Descripción | Rendimiento | Precio | Importe |
|---|---|---|---|---|---|
| mt114 | Ud | Gafas de protección con montura integral, resistentes a polvo grueso, EPI de categoría II, según UNE-EN 166, cumpliendo todos los requisitos de seguridad según el R.D. 1407/1992. (material) | 0.2 | 16.216 | 3.24 |
| % | % | Medios auxiliares | 2 % | 3.24 | 0.06 |
|  |  | Total |  |  | 3.3 |

**09.03.003** Ud Pantalla de protección facial, para soldadores, con fijación en la cabeza y con filtros de soldadura, amortizable en 10 usos. (26/02/2019)
6 Ud × 2.28 = 13.68
Suministro de pantalla de protección facial, para soldadores, con armazón opaco y mirilla fija, con fijación en la cabeza y con filtros de soldadura, amortizable en 10 usos.
Criterio de medición de proyecto: Número de unidades previstas, según Estudio o Estudio Básico de Seguridad y Salud.
Criterio de medición de obra: Se medirá el número de unidades realmente suministradas según especificaciones de Estudio o Estudio Básico de Seguridad y Salud.

| Código | Ud | Descripción | Rendimiento | Precio | Importe |
|---|---|---|---|---|---|
| mt116 | Ud | Pantalla de protección facial, para soldadores, con fijación en la cabeza y con filtros de soldadura, EPI de categoría II, según UNE-EN 166, UNE-EN 175 y UNE-EN 169, cumpliendo todos los requisitos de seguridad según el R.D. 1407/1992. (material) | 0.1 | 22.403 | 2.24 |
| % | % | Medios auxiliares | 2 % | 2.24 | 0.04 |
|  |  | Total |  |  | 2.28 |

**09.03.004** Ud Gafas de protección con montura integral, resistentes a partículas de gas y a polvo fino, amortizable en 10 usos. (26/02/2019)
2 Ud × 1.12 = 2.24
Suministro de gafas de protección con montura integral, resistentes a partículas de gas y a polvo fino, con ocular único sobre una montura flexible y cinta elástica, amortizable en 10 usos.
Criterio de medición de proyecto: Número de unidades previstas, según Estudio o Estudio Básico de Seguridad y Salud.
Criterio de medición de obra: Se medirá el número de unidades realmente suministradas según especificaciones de Estudio o Estudio Básico de Seguridad y Salud.

| Código | Ud | Descripción | Rendimiento | Precio | Importe |
|---|---|---|---|---|---|
| mt115 | Ud | Gafas de protección con montura integral, resistentes a partículas de gas y a polvo fino, EPI de categoría II, según UNE-EN 166, cumpliendo todos los requisitos de seguridad según el R.D. 1407/1992. (material) | 0.1 | 10.985 | 1.10 |
| % | % | Medios auxiliares | 2 % | 1.10 | 0.02 |
|  |  | Total |  |  | 1.12 |

**09.03.005** Ud Equipo de protección respiratoria (EPR), filtrante no asistido, compuesto por una mascarilla, de cuarto de máscara, amortizable en 10 usos y un filtro contra partículas, de eficacia baja (P1), amortizable en 3 usos. (26/02/2019)
6 Ud × 2.24 = 13.44
Suministro de equipo de protección respiratoria (EPR), filtrante no asistido, compuesto por una mascarilla, de cuarto de máscara, que cubre la nariz y la boca, garantizando un ajuste hermético a la cara del trabajador frente a la atmósfera ambiente, amortizable en 10 usos y un filtro contra partículas, de eficacia baja (P1), amortizable en 3 usos.
Criterio de medición de proyecto: Número de unidades previstas, según Estudio o Estudio Básico de Seguridad y Salud.
Criterio de medición de obra: Se medirá el número de unidades realmente suministradas según especificaciones de Estudio o Estudio Básico de Seguridad y Salud.

| Código | Ud | Descripción | Rendimiento | Precio | Importe |
|---|---|---|---|---|---|
| mt134 | Ud | Mascarilla, de cuarto de máscara, EPI de categoría III, según UNE-EN 140, cumpliendo todos los requisitos de seguridad según el R.D. 1407/1992. (material) | 0.1 | 13.438 | 1.34 |
| mt135 | Ud | Filtro contra partículas, de eficacia baja (P1), EPI de categoría III, según UNE-EN 143, cumpliendo todos los requisitos de seguridad según el R.D. 1407/1992. (material) | 0.33 | 2.601 | 0.86 |
| % | % | Medios auxiliares | 2 % | 2.20 | 0.04 |
|  |  | Total |  |  | 2.24 |

**09.03.006** Ud Juego de tapones desechables, moldeables, con atenuación acústica de 31 dB, amortizable en 1 uso. (26/02/2019)
5 Ud × 0.11 = 0.55
Suministro de juego de tapones desechables, moldeables, de espuma de poliuretano antialérgica, con atenuación acústica de 31 dB, amortizable en 1 uso.
Criterio de medición de proyecto: Número de unidades previstas, según Estudio o Estudio Básico de Seguridad y Salud.
Criterio de medición de obra: Se medirá el número de unidades realmente suministradas según especificaciones de Estudio o Estudio Básico de Seguridad y Salud.

| Código | Ud | Descripción | Rendimiento | Precio | Importe |
|---|---|---|---|---|---|
| mt122 | Ud | Juego de tapones desechables, moldeables, con atenuación acústica de 31 dB, EPI de categoría II, según UNE-EN 352-2 y UNE-EN 458, cumpliendo todos los requisitos de seguridad según el R.D. 1407/1992. (material) | 1 | 0.114 | 0.11 |
| % | % | Medios auxiliares | 2 % | 0.11 | 0.00 |
|  |  | Total |  |  | 0.11 |

**09.03.007** Ud Juego de orejeras, estándar, con atenuación acústica de 32 dB, amortizable en 10 usos. (26/02/2019)
16 Ud × 4.39 = 70.24
Suministro de juego de orejeras, estándar, compuesto por un casquete diseñado para producir presión sobre la cabeza mediante un arnés y ajuste con almohadillado central, con atenuación acústica de 32 dB, amortizable en 10 usos.
Criterio de medición de proyecto: Número de unidades previstas, según Estudio o Estudio Básico de Seguridad y Salud.
Criterio de medición de obra: Se medirá el número de unidades realmente suministradas según especificaciones de Estudio o Estudio Básico de Seguridad y Salud.

| Código | Ud | Descripción | Rendimiento | Precio | Importe |
|---|---|---|---|---|---|
| mt121 | Ud | Juego de orejeras, estándar, con atenuación acústica de 32 dB, EPI de categoría II, según UNE-EN 352-1 y UNE-EN 458, cumpliendo todos los requisitos de seguridad según el R.D. 1407/1992. (material) | 0.1 | 43.013 | 4.30 |
| % | % | Medios auxiliares | 2 % | 4.30 | 0.09 |
|  |  | Total |  |  | 4.39 |

**09.03.008** Ud Sistema anticaídas compuesto por un conector multiuso (clase M), amortizable en 10 usos; un dispositivo anticaídas deslizante sobre línea de anclaje flexible, amortizable en 10 usos; una cuerda de fibra de longitud fija como elemento de amarre, amortizable en 10 usos; un absorbedor de energía, amortizable en 10 usos y un arnés anticaídas con dos puntos de amarre, amortizable en 10 usos. (26/02/2019)
10 Ud × 29.56 = 295.60
Suministro de sistema anticaídas compuesto por un conector multiuso (clase M) que permite ensamblar el sistema con un dispositivo de anclaje (no incluido en este precio), amortizable en 10 usos; un dispositivo anticaídas deslizante sobre línea de anclaje flexible con función de bloqueo automático y un sistema de guía, amortizable en 10 usos; una cuerda de fibra de longitud fija como elemento de amarre, amortizable en 10 usos; un absorbedor de energía encargado de disipar la energía cinética desarrollada durante una caída desde una altura determinada, amortizable en 10 usos y un arnés anticaídas con dos puntos de amarre constituido por bandas, elementos de ajuste y hebillas, dispuestos y ajustados de forma adecuada sobre el cuerpo de una persona para sujetarla durante una caída y después de la parada de ésta, amortizable en 10 usos.
Criterio de medición de proyecto: Número de unidades previstas, según Estudio o Estudio Básico de Seguridad y Salud.
Criterio de medición de obra: Se medirá el número de unidades realmente suministradas según especificaciones de Estudio o Estudio Básico de Seguridad y Salud.

| Código | Ud | Descripción | Rendimiento | Precio | Importe |
|---|---|---|---|---|---|
| mt109 | Ud | Conector multiuso (clase M), EPI de categoría III, según UNE-EN 362, cumpliendo todos los requisitos de seguridad según el R.D. 1407/1992. (material) | 0.1 | 16.817 | 1.68 |
| mt110 | Ud | Dispositivo anticaídas deslizante sobre línea de anclaje flexible, EPI de categoría III, según UNE-EN 353-2, UNE-EN 363, UNE-EN 364 y UNE-EN 365, cumpliendo todos los requisitos de seguridad según el R.D. 1407/1992. (material) | 0.1 | 78.844 | 7.88 |
| mt111 | Ud | Cuerda de fibra como elemento de amarre, de longitud fija, EPI de categoría III, según UNE-EN 354, cumpliendo todos los requisitos de seguridad según el R.D. 1407/1992. (material) | 0.1 | 58.943 | 5.89 |
| mt112 | Ud | Absorbedor de energía, EPI de categoría III, según UNE-EN 355, cumpliendo todos los requisitos de seguridad según el R.D. 1407/1992. (material) | 0.1 | 84.115 | 8.41 |
| mt113 | Ud | Arnés anticaídas, con dos puntos de amarre, EPI de categoría III, según UNE-EN 361, UNE-EN 363, UNE-EN 364 y UNE-EN 365, cumpliendo todos los requisitos de seguridad según el R.D. 1407/1992. (material) | 0.1 | 51.18 | 5.12 |
| % | % | Medios auxiliares | 2 % | 28.98 | 0.58 |
|  |  | Total |  |  | 29.56 |

**09.03.009** Ud Bolsa portaherramientas, amortizable en 10 usos. (26/02/2019)
3 Ud × 2.26 = 6.78
Suministro de cinturón con bolsa de varios compartimentos para herramientas, amortizable en 10 usos.
Criterio de medición de proyecto: Número de unidades previstas, según Estudio o Estudio Básico de Seguridad y Salud.
Criterio de medición de obra: Se medirá el número de unidades realmente suministradas según especificaciones de Estudio o Estudio Básico de Seguridad y Salud.

| Código | Ud | Descripción | Rendimiento | Precio | Importe |
|---|---|---|---|---|---|
| mt132 | Ud | Bolsa portaherramientas, EPI de categoría II, según UNE-EN 340, cumpliendo todos los requisitos de seguridad según el R.D. 1407/1992. (material) | 0.1 | 22.206 | 2.22 |
| % | % | Medios auxiliares | 2 % | 2.22 | 0.04 |
|  |  | Total |  |  | 2.26 |

**09.03.010** Ud Faja de protección lumbar, amortizable en 10 usos. (26/02/2019)
8 Ud × 1.8 = 14.40
Suministro de faja de protección lumbar con amplio soporte abdominal y sujeción regulable mediante velcro, amortizable en 10 usos.
Criterio de medición de proyecto: Número de unidades previstas, según Estudio o Estudio Básico de Seguridad y Salud.
Criterio de medición de obra: Se medirá el número de unidades realmente suministradas según especificaciones de Estudio o Estudio Básico de Seguridad y Salud.

| Código | Ud | Descripción | Rendimiento | Precio | Importe |
|---|---|---|---|---|---|
| mt133 | Ud | Faja de protección lumbar con amplio soporte abdominal y sujeción regulable mediante velcro, EPI de categoría II, según UNE-EN 340, cumpliendo todos los requisitos de seguridad según el R.D. 1407/1992. (material) | 0.1 | 17.595 | 1.76 |
| % | % | Medios auxiliares | 2 % | 1.76 | 0.04 |
|  |  | Total |  |  | 1.8 |

**09.03.011** Ud Par de guantes contra riesgos mecánicos amortizable en 10 usos. (26/02/2019)
15 Ud × 1.25 = 18.75
Suministro de par de guantes contra riesgos mecánicos, de algodón con refuerzo de serraje vacuno en la palma, resistente a la abrasión, al corte por cuchilla, al rasgado y a la perforación, amortizable en 10 usos.
Criterio de medición de proyecto: Número de unidades previstas, según Estudio o Estudio Básico de Seguridad y Salud.
Criterio de medición de obra: Se medirá el número de unidades realmente suministradas según especificaciones de Estudio o Estudio Básico de Seguridad y Salud.

| Código | Ud | Descripción | Rendimiento | Precio | Importe |
|---|---|---|---|---|---|
| mt117 | Ud | Par de guantes contra riesgos mecánicos, EPI de categoría II, según UNE-EN 420 y UNE-EN 388, cumpliendo todos los requisitos de seguridad según el R.D. 1407/1992. (material) | 0.1 | 12.334 | 1.23 |
| % | % | Medios auxiliares | 2 % | 1.23 | 0.02 |
|  |  | Total |  |  | 1.25 |

**09.03.012** Ud Par de guantes para trabajos eléctricos de alta tensión, amortizable en 10 usos. (26/02/2019)
2 Ud × 4.7 = 9.40
Suministro de par de guantes para trabajos eléctricos, de alta tensión, amortizable en 10 usos.
Criterio de medición de proyecto: Número de unidades previstas, según Estudio o Estudio Básico de Seguridad y Salud.
Criterio de medición de obra: Se medirá el número de unidades realmente suministradas según especificaciones de Estudio o Estudio Básico de Seguridad y Salud.

| Código | Ud | Descripción | Rendimiento | Precio | Importe |
|---|---|---|---|---|---|
| mt119 | Ud | Par de guantes para trabajos eléctricos de alta tensión, EPI de categoría III, según UNE-EN 420 y UNE-EN 60903, cumpliendo todos los requisitos de seguridad según el R.D. 1407/1992. (material) | 0.1 | 46.076 | 4.61 |
| % | % | Medios auxiliares | 2 % | 4.61 | 0.09 |
|  |  | Total |  |  | 4.7 |

**09.03.013** Ud Par de guantes para trabajos eléctricos de baja tensión, amortizable en 10 usos. (26/02/2019)
2 Ud × 3.92 = 7.84
Suministro de par de guantes para trabajos eléctricos, de baja tensión, amortizable en 10 usos.
Criterio de medición de proyecto: Número de unidades previstas, según Estudio o Estudio Básico de Seguridad y Salud.
Criterio de medición de obra: Se medirá el número de unidades realmente suministradas según especificaciones de Estudio o Estudio Básico de Seguridad y Salud.

| Código | Ud | Descripción | Rendimiento | Precio | Importe |
|---|---|---|---|---|---|
| mt118 | Ud | Par de guantes para trabajos eléctricos de baja tensión, EPI de categoría III, según UNE-EN 420 y UNE-EN 60903, cumpliendo todos los requisitos de seguridad según el R.D. 1407/1992. (material) | 0.1 | 38.393 | 3.84 |
| % | % | Medios auxiliares | 2 % | 3.84 | 0.08 |
|  |  | Total |  |  | 3.92 |

**09.03.014** Ud Par de guantes para soldadores amortizable en 10 usos. (26/02/2019)
6 Ud × 0.85 = 5.10
Suministro de par de guantes para soldadores, de serraje vacuno, amortizable en 10 usos.
Criterio de medición de proyecto: Número de unidades previstas, según Estudio o Estudio Básico de Seguridad y Salud.
Criterio de medición de obra: Se medirá el número de unidades realmente suministradas según especificaciones de Estudio o Estudio Básico de Seguridad y Salud.

| Código | Ud | Descripción | Rendimiento | Precio | Importe |
|---|---|---|---|---|---|
| mt120 | Ud | Par de guantes para soldadores, EPI de categoría II, según UNE-EN 420 y UNE-EN 12477, cumpliendo todos los requisitos de seguridad según el R.D. 1407/1992. (material) | 0.1 | 8.315 | 0.83 |
| % | % | Medios auxiliares | 2 % | 0.83 | 0.02 |
|  |  | Total |  |  | 0.85 |

**09.03.015** Ud Par de botas bajas de seguridad, con resistencia al deslizamiento, con código de designación SB, amortizable en 10 usos. (26/02/2019)
10 Ud × 3.86 = 38.60
Suministro de par de botas bajas de seguridad, con puntera resistente a un impacto de hasta 200 J y a una compresión de hasta 15 kN, con resistencia al deslizamiento, con código de designación SB, amortizable en 10 usos.
Criterio de medición de proyecto: Número de unidades previstas, según Estudio o Estudio Básico de Seguridad y Salud.
Criterio de medición de obra: Se medirá el número de unidades realmente suministradas según especificaciones de Estudio o Estudio Básico de Seguridad y Salud.

| Código | Ud | Descripción | Rendimiento | Precio | Importe |
|---|---|---|---|---|---|
| mt124 | Ud | Par de botas bajas de seguridad, con puntera resistente a un impacto de hasta 200 J y a una compresión de hasta 15 kN, con resistencia al deslizamiento, EPI de categoría II, según UNE-EN ISO 20344 y UNE-EN ISO 20345, cumpliendo todos los requisitos de seguridad según el R.D. 1407/1992. (material) | 0.1 | 37.821 | 3.78 |
| % | % | Medios auxiliares | 2 % | 3.78 | 0.08 |
|  |  | Total |  |  | 3.86 |

**09.03.016** Ud Par de botas altas de seguridad, con resistencia al deslizamiento, resistente a la penetración y absorción de agua, con código de designación SB, amortizable en 10 usos. (26/02/2019)
8 Ud × 4.5 = 36.00
Suministro de par de botas altas de seguridad, con puntera resistente a un impacto de hasta 200 J y a una compresión de hasta 15 kN, con resistencia al deslizamiento, resistente a la penetración y absorción de agua, con código de designación SB, amortizable en 10 usos.
Criterio de medición de proyecto: Número de unidades previstas, según Estudio o Estudio Básico de Seguridad y Salud.
Criterio de medición de obra: Se medirá el número de unidades realmente suministradas según especificaciones de Estudio o Estudio Básico de Seguridad y Salud.

| Código | Ud | Descripción | Rendimiento | Precio | Importe |
|---|---|---|---|---|---|
| mt123 | Ud | Par de botas altas de seguridad, con puntera resistente a un impacto de hasta 200 J y a una compresión de hasta 15 kN, con resistencia al deslizamiento, resistente a la penetración y absorción de agua, EPI de categoría II, según UNE-EN ISO 20344 y UNE-EN ISO 20345, cumpliendo todos los requisitos de seguridad según el R.D. 1407/1992. (material) | 0.1 | 44.087 | 4.41 |
| % | % | Medios auxiliares | 2 % | 4.41 | 0.09 |
|  |  | Total |  |  | 4.5 |

**09.03.017** Ud Par de plantillas resistentes a la perforación, amortizable en 1 uso. (26/02/2019)
8 Ud × 6.16 = 49.28
Suministro de par de plantillas resistentes a la perforación, amortizable en 1 uso.
Criterio de medición de proyecto: Número de unidades previstas, según Estudio o Estudio Básico de Seguridad y Salud.
Criterio de medición de obra: Se medirá el número de unidades realmente suministradas según especificaciones de Estudio o Estudio Básico de Seguridad y Salud.

| Código | Ud | Descripción | Rendimiento | Precio | Importe |
|---|---|---|---|---|---|
| mt126 | Ud | Par de plantillas resistentes a la perforación, EPI de categoría II, según UNE-EN 12568, cumpliendo todos los requisitos de seguridad según el R.D. 1407/1992. (material) | 1 | 6.039 | 6.04 |
| % | % | Medios auxiliares | 2 % | 6.04 | 0.12 |
|  |  | Total |  |  | 6.16 |

**09.03.018** Ud Par de polainas para soldador, amortizable en 10 usos. (26/02/2019)
6 Ud × 0.79 = 4.74
Suministro de par de polainas para soldador, amortizable en 10 usos.
Criterio de medición de proyecto: Número de unidades previstas, según Estudio o Estudio Básico de Seguridad y Salud.
Criterio de medición de obra: Se medirá el número de unidades realmente suministradas según especificaciones de Estudio o Estudio Básico de Seguridad y Salud.

| Código | Ud | Descripción | Rendimiento | Precio | Importe |
|---|---|---|---|---|---|
| mt125 | Ud | Par de polainas para soldador, EPI de categoría II, según UNE-EN ISO 11611 y UNE-EN 348, cumpliendo todos los requisitos de seguridad según el R.D. 1407/1992. (material) | 0.1 | 7.714 | 0.77 |
| % | % | Medios auxiliares | 2 % | 0.77 | 0.02 |
|  |  | Total |  |  | 0.79 |

**09.03.019** Ud Mono de protección, amortizable en 10 usos. (26/02/2019)
10 Ud × 3.65 = 36.50
Suministro de mono de protección, amortizable en 10 usos.
Criterio de medición de proyecto: Número de unidades previstas, según Estudio o Estudio Básico de Seguridad y Salud.
Criterio de medición de obra: Se medirá el número de unidades realmente suministradas según especificaciones de Estudio o Estudio Básico de Seguridad y Salud.

| Código | Ud | Descripción | Rendimiento | Precio | Importe |
|---|---|---|---|---|---|
| mt127 | Ud | Mono de protección, EPI de categoría I, según UNE-EN 340, cumpliendo todos los requisitos de seguridad según el R.D. 1407/1992. (material) | 0.1 | 35.841 | 3.58 |
| % | % | Medios auxiliares | 2 % | 3.58 | 0.07 |
|  |  | Total |  |  | 3.65 |

**09.03.020** Ud Mandil de protección para trabajos de soldeo, sometidos a una temperatura ambiente hasta 100°C, amortizable en 10 usos. (26/02/2019)
6 Ud × 1.15 = 6.90
Suministro de mandil de protección para trabajos de soldeo, con propagación limitada de la llama y resistencia a la electricidad, sometidos a una temperatura ambiente hasta 100°C, amortizable en 10 usos.
Criterio de medición de proyecto: Número de unidades previstas, según Estudio o Estudio Básico de Seguridad y Salud.
Criterio de medición de obra: Se medirá el número de unidades realmente suministradas según especificaciones de Estudio o Estudio Básico de Seguridad y Salud.

| Código | Ud | Descripción | Rendimiento | Precio | Importe |
|---|---|---|---|---|---|
| mt128 | Ud | Mandil de protección para trabajos de soldeo, sometidos a una temperatura ambiente hasta 100°C, EPI de categoría II, según UNE-EN ISO 11611, UNE-EN 348 y UNE-EN 340, cumpliendo todos los requisitos de seguridad según el R.D. 1407/1992. (material) | 0.1 | 11.29 | 1.13 |
| % | % | Medios auxiliares | 2 % | 1.13 | 0.02 |
|  |  | Total |  |  | 1.15 |

**09.03.021** Ud Mono de protección para trabajos expuestos a la lluvia, amortizable en 10 usos. (26/02/2019)
10 Ud × 2.74 = 27.40
Suministro de mono de protección para trabajos expuestos a la lluvia, amortizable en 10 usos.
Criterio de medición de proyecto: Número de unidades previstas, según Estudio o Estudio Básico de Seguridad y Salud.
Criterio de medición de obra: Se medirá el número de unidades realmente suministradas según especificaciones de Estudio o Estudio Básico de Seguridad y Salud.

| Código | Ud | Descripción | Rendimiento | Precio | Importe |
|---|---|---|---|---|---|
| mt130 | Ud | Mono de protección para trabajos expuestos a la lluvia, EPI de categoría I, según UNE-EN 343 y UNE-EN 340, cumpliendo todos los requisitos de seguridad según el R.D. 1407/1992. (material) | 0.1 | 26.865 | 2.69 |
| % | % | Medios auxiliares | 2 % | 2.69 | 0.05 |
|  |  | Total |  |  | 2.74 |

**09.03.022** Ud Chaleco de alta visibilidad, de material combinado, color amarillo, amortizable en 10 usos. (26/02/2019)
14 Ud × 2.15 = 30.10
Suministro de chaleco de alta visibilidad, de material combinado, con propiedades fluorescentes y reflectantes, color amarillo, amortizable en 10 usos.
Criterio de medición de proyecto: Número de unidades previstas, según Estudio o Estudio Básico de Seguridad y Salud.
Criterio de medición de obra: Se medirá el número de unidades realmente suministradas según especificaciones de Estudio o Estudio Básico de Seguridad y Salud.

| Código | Ud | Descripción | Rendimiento | Precio | Importe |
|---|---|---|---|---|---|
| mt131 | Ud | Chaleco de alta visibilidad, de material combinado, color amarillo, EPI de categoría II, según UNE-EN 471 y UNE-EN 340, cumpliendo todos los requisitos de seguridad según el R.D. 1407/1992. (material) | 0.1 | 21.142 | 2.11 |
| % | % | Medios auxiliares | 2 % | 2.11 | 0.04 |
|  |  | Total |  |  | 2.15 |

**09.03.023** Ud Chaqueta de protección para trabajos expuestos al frío, sometidos a una temperatura ambiente hasta -5°C, amortizable en 10 usos. (26/02/2019)
1 Ud × 1.24 = 1.24
Suministro de chaqueta de protección para trabajos expuestos al frío, sometidos a una temperatura ambiente hasta -5°C, amortizable en 10 usos.
Criterio de medición de proyecto: Número de unidades previstas, según Estudio o Estudio Básico de Seguridad y Salud.
Criterio de medición de obra: Se medirá el número de unidades realmente suministradas según especificaciones de Estudio o Estudio Básico de Seguridad y Salud.

| Código | Ud | Descripción | Rendimiento | Precio | Importe |
|---|---|---|---|---|---|
| mt129 | Ud | Chaqueta de protección para trabajos expuestos al frío, sometidos a una temperatura ambiente hasta -5°C, EPI de categoría II, según UNE-EN 14058 y UNE-EN 340, cumpliendo todos los requisitos de seguridad según el R.D. 1407/1992. (material) | 0.1 | 12.246 | 1.22 |
| % | % | Medios auxiliares | 2 % | 1.22 | 0.02 |
|  |  | Total |  |  | 1.24 |

### 09.04 Medicina preventiva y primeros auxilios
Importe: 491.6

**09.04.001** Ud Botiquín de urgencia en caseta de obra.
1 Ud × 93.36 = 93.36
Suministro y colocación de botiquín de urgencia para caseta de obra, provisto de desinfectantes y antisépticos autorizados, gasas estériles, algodón hidrófilo, venda, esparadrapo, apósitos adhesivos, un par de tijeras, pinzas, guantes desechables, bolsa de goma para agua y hielo, antiespasmódicos, analgésicos, tónicos cardíacos de urgencia, un torniquete, un termómetro clínico y jeringuillas desechables, instalado en el vestuario.
Incluye: Replanteo y trazado en el paramento. Colocación y fijación mediante tornillos.
Criterio de medición de proyecto: Número de unidades previstas, según Estudio o Estudio Básico de Seguridad y Salud.
Criterio de medición de obra: Se medirá el número de unidades realmente colocadas según especificaciones de Estudio o Estudio Básico de Seguridad y Salud.

| Código | Ud | Descripción | Rendimiento | Precio | Importe |
|---|---|---|---|---|---|
| mt098 | Ud | Botiquín de urgencia provisto de desinfectantes y antisépticos autorizados, gasas estériles, algodón hidrófilo, venda, esparadrapo, apósitos adhesivos, un par de tijeras, pinzas, guantes desechables, bolsa de goma para agua y hielo, antiespasmódicos, analgésicos, tónicos cardíacos de urgencia, un torniquete, un termómetro clínico y jeringuillas desechables. (material) | 1 | 88.824 | 88.82 |
| mo039 | h | Peón Seguridad y Salud. | 0.181 | 14.97 | 2.71 |
| % | % | Medios auxiliares | 2 % | 91.53 | 1.83 |
|  |  | Total |  |  | 93.36 |

**09.04.002** Ud Reposición de bolsa de hielo, caja de apósitos, paquete de algodón, rollo de esparadrapo, caja de analgésico de ácido acetilsalicílico, caja de analgésico de paracetamol, botella de agua oxigenada, botella de alcohol de 96°, frasco de tintura de yodo, para botiquín de urgencia en caseta de obra. (26/02/2019)
4 Ud × 20.12 = 80.48
Suministro de bolsa de hielo, caja de apósitos, paquete de algodón, rollo de esparadrapo, caja de analgésico de ácido acetilsalicílico, caja de analgésico de paracetamol, botella de agua oxigenada, botella de alcohol de 96°, frasco de tintura de yodo para el botiquín de urgencia colocado en la caseta de obra, durante el transcurso de la obra.
Criterio de medición de proyecto: Número de unidades previstas, según Estudio o Estudio Básico de Seguridad y Salud.
Criterio de medición de obra: Se medirá el número de unidades realmente suministradas según especificaciones de Estudio o Estudio Básico de Seguridad y Salud.

| Código | Ud | Descripción | Rendimiento | Precio | Importe |
|---|---|---|---|---|---|
| mt099 | Ud | Bolsa para hielo, de 250 cm³, para reposición de botiquín de urgencia. (material) | 1 | 2.817 | 2.82 |
| mt100 | Ud | Apósitos adhesivos, en caja de 120 unidades, para reposición de botiquín de urgencia. (material) | 1 | 5.084 | 5.08 |
| mt101 | Ud | Algodón hidrófilo, en paquete de 100 g, para reposición de botiquín de urgencia. (material) | 1 | 0.828 | 0.83 |
| mt102 | Ud | Esparadrapo, en rollo de 5 cm de ancho y 5 m de longitud, para reposición de botiquín de urgencia. (material) | 1 | 3.467 | 3.47 |
| mt103 | Ud | Analgésico de ácido acetilsalicílico, en caja de 20 comprimidos, para reposición de botiquín de urgencia. (material) | 1 | 1.152 | 1.15 |
| mt104 | Ud | Analgésico de paracetamol, en caja de 20 comprimidos, para reposición de botiquín de urgencia. (material) | 1 | 1.291 | 1.29 |
| mt105 | Ud | Botella de agua oxigenada, de 250 cm³, para reposición de botiquín de urgencia. (material) | 1 | 1.566 | 1.57 |
| mt106 | Ud | Botella de alcohol de 96°, de 250 cm³, para reposición de botiquín de urgencia. (material) | 1 | 1.251 | 1.25 |
| mt107 | Ud | Frasco de tintura de yodo, de 100 cm³, para reposición de botiquín de urgencia. (material) | 1 | 2.266 | 2.27 |
| % | % | Medios auxiliares | 2 % | 19.73 | 0.39 |
|  |  | Total |  |  | 20.12 |

**09.04.003** Ud Reconocimiento médico anual al trabajador. (26/02/2019)
3.3 Ud × 96.29 = 317.76
Reconocimiento médico obligatorio anual al trabajador. Incluso p/p de pérdida de horas de trabajo por parte del trabajador de la empresa, debido al desplazamiento desde el centro de trabajo al Centro Médico (Mutua de Accidentes) para realizar el pertinente reconocimiento médico.
Criterio de medición de proyecto: Número de unidades previstas, según Estudio o Estudio Básico de Seguridad y Salud.
Criterio de medición de obra: Se medirá el número de unidades realmente realizadas según especificaciones de Estudio o Estudio Básico de Seguridad y Salud.

| Código | Ud | Descripción | Rendimiento | Precio | Importe |
|---|---|---|---|---|---|
| mt138 | Ud | Reconocimiento médico obligatorio anual al trabajador. (material) | 1 | 94.399 | 94.40 |
| % | % | Medios auxiliares | 2 % | 94.40 | 1.89 |
|  |  | Total |  |  | 96.29 |

| Medición | Uds. | Largo | Ancho | Parcial |
|---|---|---|---|---|
|  | 1 | 10.000 | 0.330 | 3.300 |
| Total |  |  |  | 3.3 |

### 09.05 Instalaciones provisionales de higiene y bienestar
Importe: 1511.77

**09.05.001** Ud Alquiler mensual de caseta prefabricada para vestuarios en obra, de 6,00x2,33x2,30 m (14,00 m²). (26/02/2019)
4 Ud × 75.37 = 301.48
Mes de alquiler de caseta prefabricada para vestuarios en obra, de dimensiones 6,00x2,33x2,30 m (14,00 m²), compuesta por: estructura metálica, cerramiento de chapa con terminación de pintura prelacada, cubierta de chapa, aislamiento interior, instalación de electricidad, tubos fluorescentes y punto de luz exterior, ventanas de aluminio con luna y rejas, puerta de entrada de chapa, suelo de aglomerado revestido con PVC continuo y poliestireno con apoyo en base de chapa y revestimiento de tablero en paredes.
Incluye: Montaje, instalación y comprobación.
Criterio de medición de proyecto: Número de unidades previstas, según Estudio o Estudio Básico de Seguridad y Salud.
Criterio de medición de obra: Amortización en forma de alquiler mensual, según condiciones definidas en el contrato suscrito con la empresa suministradora.

| Código | Ud | Descripción | Rendimiento | Precio | Importe |
|---|---|---|---|---|---|
| mt097 | Ud | Mes de alquiler de caseta prefabricada para vestuarios en obra, de 6,00x2,33x2,30 (14,00) m², compuesta por: estructura metálica mediante perfiles conformados en frío; cerramiento de chapa nervada y galvanizada con terminación de pintura prelacada; cubierta de chapa galvanizada ondulada reforzada con perfil de acero; aislamiento interior con lana de vidrio combinada con poliestireno expandido; instalación de electricidad y fuerza con toma exterior a 230 V; tubos fluorescentes y punto de luz exterior; ventanas correderas de aluminio anodizado, con luna de 6 mm y rejas; puerta de entrada de chapa galvanizada de 1 mm con cerradura; suelo de aglomerado revestido con PVC continuo de 2 mm y poliestireno de 50 mm con apoyo en base de chapa galvanizada de sección trapezoidal y revestimiento de tablero melaminado en paredes. Según R.D. 1627/1997. (material) | 1 | 73.888 | 73.89 |
| % | % | Medios auxiliares | 2 % | 73.89 | 1.48 |
|  |  | Total |  |  | 75.37 |

**09.05.002** Ud Alquiler mensual de caseta prefabricada para aseos en obra, de 2,50x2,40x2,30 m (6,00 m²). (26/02/2019)
4 Ud × 85.41 = 341.64
Mes de alquiler de caseta prefabricada para aseos en obra, de dimensiones 2,50x2,40x2,30 m (6,00 m²), compuesta por: estructura metálica, cerramiento de chapa con terminación de pintura prelacada, cubierta de chapa, aislamiento interior, instalaciones de fontanería, saneamiento y electricidad, tubos fluorescentes y punto de luz exterior, termo eléctrico, ventanas de aluminio con luna y rejas, puerta de entrada de chapa, suelo contrachapado hidrófugo con capa antideslizante, revestimiento de tablero en paredes, inodoro, plato de ducha y lavabo de dos grifos y puerta de madera en inodoro y cortina en ducha.
Incluye: Montaje, instalación y comprobación.
Criterio de medición de proyecto: Número de unidades previstas, según Estudio o Estudio Básico de Seguridad y Salud.
Criterio de medición de obra: Amortización en forma de alquiler mensual, según condiciones definidas en el contrato suscrito con la empresa suministradora.

| Código | Ud | Descripción | Rendimiento | Precio | Importe |
|---|---|---|---|---|---|
| mt096 | Ud | Mes de alquiler de caseta prefabricada para aseos en obra, de 2,50x2,40x2,30 m (6,00 m²), compuesta por: estructura metálica mediante perfiles conformados en frío; cerramiento de chapa nervada y galvanizada con terminación de pintura prelacada; cubierta de chapa galvanizada ondulada reforzada con perfil de acero; aislamiento interior con lana de vidrio combinada con poliestireno expandido; instalaciones de fontanería, saneamiento y electricidad y fuerza con toma exterior a 230 V; tubos fluorescentes y punto de luz exterior; termo eléctrico de 50 litros de capacidad; ventanas correderas de aluminio anodizado, con luna de 6 mm y rejas; puerta de entrada de chapa galvanizada de 1 mm con cerradura; suelo contrachapado hidrófugo con capa fenólica antideslizante; revestimiento de tablero melaminado en paredes; inodoro, plato de ducha y lavabo de dos grifos, de fibra de vidrio con terminación de gel-coat blanco y pintura antideslizante; puerta de madera en inodoro y cortina en ducha. Según R.D. 1627/1997. (material) | 1 | 83.74 | 83.74 |
| % | % | Medios auxiliares | 2 % | 83.74 | 1.67 |
|  |  | Total |  |  | 85.41 |

**09.05.003** Ud 10 taquillas individuales, 20 perchas, banco para 5 personas, espejo, portarrollos, jabonera en local o caseta de obra para vestuarios y/o aseos.
1 Ud × 382.79 = 382.79
Suministro y colocación de 10 taquillas individuales (amortizables en 3 usos), 20 perchas, banco para 5 personas (amortizable en 2 usos), espejo, portarrollos (amortizable en 3 usos), jabonera (amortizable en 3 usos) en local o caseta de obra para vestuarios y/o aseos, incluso montaje e instalación.
Incluye: Colocación y fijación de los elementos.
Criterio de medición de proyecto: Número de unidades previstas, según Estudio o Estudio Básico de Seguridad y Salud.
Criterio de medición de obra: Se medirá el número de unidades realmente colocadas según especificaciones de Estudio o Estudio Básico de Seguridad y Salud.

| Código | Ud | Descripción | Rendimiento | Precio | Importe |
|---|---|---|---|---|---|
| mt145 | Ud | Taquilla metálica individual con llave para ropa y calzado. (material) | 3.3 | 49.259 | 162.55 |
| mt141 | Ud | Percha para vestuarios y/o aseos. (material) | 20 | 6.025 | 120.50 |
| mt146 | Ud | Banco de madera para 5 personas. (material) | 0.5 | 41.378 | 20.69 |
| mt142 | Ud | Espejo para vestuarios y/o aseos. (material) | 1 | 10.995 | 11.00 |
| mt143 | Ud | Portarrollos industrial de acero inoxidable. (material) | 0.33 | 24.422 | 8.06 |
| mt144 | Ud | Jabonera industrial de acero inoxidable. (material) | 0.33 | 23.348 | 7.70 |
| mo039 | h | Peón Seguridad y Salud. | 2.991 | 14.97 | 44.78 |
| % | % | Medios auxiliares | 2 % | 375.28 | 7.51 |
|  |  | Total |  |  | 382.79 |

**09.05.004** Ud Acometida provisional de fontanería enterrada a caseta prefabricada de obra. (26/02/2019)
1 Ud × 96.55 = 96.55
Acometida provisional de fontanería enterrada a caseta prefabricada de obra, incluso conexión a la red provisional de obra, hasta una distancia máxima de 8 m.
Incluye: Excavación manual de las zanjas y saneamiento de tierras sueltas del fondo excavado. Replanteo y trazado de la tubería en planta. Presentación en seco de la tubería y piezas especiales. Vertido de la arena en el fondo de la zanja. Colocación de la tubería de polietileno de 25 mm de diámetro, de alta densidad y 15 kg/cm² de presión máxima con collarín de toma de fundición. Montaje de la instalación y conexión a la red provisional de obra. Reposición del pavimento con hormigón en masa. Comprobación y posterior desmontaje.
Criterio de medición de proyecto: Número de unidades previstas, según Estudio o Estudio Básico de Seguridad y Salud.
Criterio de medición de obra: Se medirá el número de unidades realmente ejecutadas según especificaciones de Estudio o Estudio Básico de Seguridad y Salud.

| Código | Ud | Descripción | Rendimiento | Precio | Importe |
|---|---|---|---|---|---|
| mt137 | Ud | Acometida provisional de fontanería a caseta prefabricada de obra. (material) | 1 | 94.656 | 94.66 |
| % | % | Medios auxiliares | 2 % | 94.66 | 1.89 |
|  |  | Total |  |  | 96.55 |

**09.05.005** Ud Acometida provisional de saneamiento enterrada a caseta prefabricada de obra. (26/02/2019)
1 Ud × 389.31 = 389.31
Acometida provisional de saneamiento enterrada a caseta prefabricada de obra, incluso conexión a la red general municipal, hasta una distancia máxima de 8 m.
Incluye: Excavación manual de las zanjas y saneamiento de tierras sueltas del fondo excavado. Replanteo y trazado del conducto en planta y pendientes. Presentación en seco de tubos y piezas especiales. Vertido de la arena en el fondo de la zanja. Colocación de los colectores que forman la acometida. Montaje de la instalación y conexión a la red general municipal. Reposición del pavimento con hormigón en masa. Comprobación y posterior desmontaje.
Criterio de medición de proyecto: Número de unidades previstas, según Estudio o Estudio Básico de Seguridad y Salud.
Criterio de medición de obra: Se medirá el número de unidades realmente ejecutadas según especificaciones de Estudio o Estudio Básico de Seguridad y Salud.

| Código | Ud | Descripción | Rendimiento | Precio | Importe |
|---|---|---|---|---|---|
| mt136 | Ud | Acometida provisional de saneamiento a caseta prefabricada de obra. (material) | 1 | 381.677 | 381.68 |
| % | % | Medios auxiliares | 2 % | 381.68 | 7.63 |
|  |  | Total |  |  | 389.31 |

### 09.06 Señalización provisional de obras
Importe: 98.52

**09.06.001** Ud Conjunto de elementos de balizamiento y señalización provisional de obras, necesarios para el cumplimiento de la normativa vigente en materia de Seguridad y Salud en el Trabajo.
1 Ud × 98.518 = 98.52
Conjunto de elementos de balizamiento y señalización provisional de obras, necesarios para el cumplimiento de la normativa vigente en materia de Seguridad y Salud en el Trabajo. Incluso mantenimiento en condiciones seguras durante todo el periodo de tiempo que se requiera, reparación o reposición, cambio de posición y transporte hasta el lugar de almacenaje o retirada a contenedor.
Criterio de medición de proyecto: Número de unidades previstas, según Estudio o Estudio Básico de Seguridad y Salud.
Criterio de medición de obra: Se medirá el número de unidades realmente colocadas según especificaciones de Estudio o Estudio Básico de Seguridad y Salud.

## Recursos

**mo001** h Oficial 1ª cerrajero
Claves: cerrajeria

**mo002** h Ayudante cerrajero
Claves: ayudante, cerrajeria

**mo005** h Oficial 1ª pintura
Claves: pintura

**mt008** l Imprimación epoxidica 2 componentes
Claves: componente, imprimacion, epoxi

**mt007** l Esmalte poliuretano metalizado color acrí+cat
Claves: poliuretano, color, esmalte, metal

**mo004** h Ayudante electricista
Claves: ayudante, electricidad

**mo003** h Oficial 1ª electricista
Claves: electricidad

**mt003** u p.p. pequeño material para instalación
Claves: material

**mt006** m. Tubo pvc corrug.forrado m 16/gp7
Claves: pvc, forro, tubo

**mt001** u Det.emp.,ls 990 bla. alpino ref.al 3180-1 a
Detector empotrable, LS 990 blanco alpino ref. LS 3180 WW de JUNG
